# Soleira ventilada de formigón armado de 10 cm de espesor

- Propiedade do arquivo: CYPE INGENIEROS, S.A.
- Formato: FIEBDC-3/2002
- Divisa: EUR
- Custos indirectos: 3.00 %
- Gastos xerais: 13.00 %
- Beneficio industrial: 6.00 %
- IVE: 16.00 %

## A Acondicionamento do terreo

### AN Nivelación

#### ANS Soleiras

**ANS023** m² Soleira ventilada de formigón armado de 10 cm de espesor, con acabado superficial mediante fratasadora mecánica, sistema Dren "PANTALLAX", composta por lámina drenante nodular de polietileno de alta densidade (PEAD/HDPE), con nódulos de 8 mm de altura, con xeotextil de polipropileno de 120 g/m² incorporado, fixada a lousa de cimentación existente mediante fixacións mecánicas; realizada con formigón HA-25/B/20/IIa fabricado en central, e verquido con cubilote, e malla electrosoldada ME 15x15 Ø 5-5 B 500 T 6x2,20 UNE-EN 10080 sobre separadores homologados.
Formación de soleira ventilada de formigón armado de 10 cm de espesor, con acabado superficial mediante fratasadora mecánica, sistema Dren "PANTALLAX", composta por lámina drenante nodular de polietileno de alta densidade (PEAD/HDPE), con nódulos de 8 mm de altura, con xeotextil de polipropileno de 120 g/m² incorporado, fixada a lousa de cimentación existente mediante fixacións mecánicas; realizada con formigón HA-25/B/20/IIa fabricado en central, e verquido con cubilote, e malla electrosoldada ME 15x15 Ø 5-5 B 500 T 6x2,20 UNE-EN 10080 como armadura de reparto, colocada sobre separadores homologados. Incluso cortes de piezas, realización de orificios para o paso de tubos de ventilación, canalizacións e tubaxe das instalacións, ejecución de juntas de contorno con panel de poliestireno expandido de 2 cm de espesor e emboquillado ou conexión dos elementos exteriores (cercos de arquetas, sumidoiros, botes sifónicos, etc.) das redes de instalacións executadas baixo a soleira.
Inclúe: Limpeza e preparación da superficie. Colocación da lámina drenante. Tendido de niveis mediante toques, maestras de formigón ou reglas. Rego da superficie base. Formación de xuntas de formigonado e contorno. Colocación da malla electrosoldada con separadores homologados. Vertido e compactación do formigón. Conexión dos elementos exteriores. Curado do formigón. Fratasado da superficie.
Criterio de medición de proxecto: Superficie medida segundo documentación gráfica de Proxecto.
Criterio de medición de obra: Medirase a superficie realmente executada segundo especificacións do Proxecto, sen deducir a superficie ocupada por os pilares situados dentro do seu perímetro.

| Código | Ud | Descrición | Rendemento | Prezo | Importe |
|---|---|---|---|---|---|
| mt14gsp010a | m² | Lámina drenante nodular de polietileno de alta densidade (PEAD/HDPE), con nódulos de 8 mm de altura, con xeotextil de polipropileno de 120 g/m² incorporado, resistencia á compresión 200 kN/m² segundo UNE-EN ISO 604 e capacidade de drenaxe 4,8 l/(s·m). (material) | 1.050 | 2.95 | 3.10 |
| mt08var060 | kg | Puntas de aceiro de 20x100 mm. (material) | 0.100 | 7.00 | 0.70 |
| mt07ame010b | m² | Malla electrosoldada ME 15x15 Ø 5-5 B 500 T 6x2,20 UNE-EN 10080. (material) | 1.100 | 1.98 | 2.18 |
| mt10haf010nea | m³ | Formigón HA-25/B/20/IIa, fabricado en central. (material) | 0.110 | 74.27 | 8.17 |
| mt07aco020g | Ude | Separador homologado para nervios "in situ" en forxados unidireccionais. (material) | 3.000 | 0.06 | 0.18 |
| mt16pea020b | m² | Panel ríxido de poliestireno expandido, segundo UNE-EN 13163, mecanizado lateral recto, de 20 mm de espesor, resistencia térmica 0,55 m²K/W, conductividade térmica 0,036 W/(mK), para xunta de dilatación. (material) | 0.050 | 1.34 | 0.07 |
| mq04dua020b | h | Dumper de descarga frontal de 2 t de carga útil, con mecanismo hidráulico. (maquinaria) | 0.026 | 9.27 | 0.24 |
| mq06vib020 | h | Regla vibrante de 3 m. (maquinaria) | 0.117 | 4.67 | 0.55 |
| mq06fra010 | h | Fratasadora mecánica de formigón. (maquinaria) | 0.763 | 5.07 | 3.87 |
| mq06cor020 | h | Equipo para corte de xuntas en soleras de formigón. (maquinaria) | 0.139 | 13.30 | 1.85 |
| op00sie010 |  | Sierra de calar. | 1.000 | 0.00 | 0.00 |
| au00auh010 |  | Cubilote. | 1.000 | 0.00 | 0.00 |
| au00auh040 |  | Vibrador de formigón, eléctrico. | 1.000 | 0.00 | 0.00 |
| mo018 | h | Oficial 1ª construcción. (man de obra) | 0.332 | 15.28 | 5.07 |
| mo072 | h | Axudante construcción. (man de obra) | 0.321 | 14.65 | 4.70 |
| mo104 | h | Peón ordinario construcción. (man de obra) | 0.332 | 13.97 | 4.64 |
| % | % | Costes directos complementarios | 2 % | 35.32 | 0.71 |
|  |  | Custos directos |  |  | 36.03 |
