# Demolición de escaleira de estrutura, chanzos e varanda de madeira con medios manuais e motoserra, e carga manual de cascallos sobre camión ou contedor

- Propiedade do arquivo: CYPE INGENIEROS, S.A.
- Formato: FIEBDC-3/2002
- Divisa: EUR
- Custos indirectos: 3.00 %
- Gastos xerais: 13.00 %
- Beneficio industrial: 6.00 %
- IVE: 16.00 %

## D Demolicións

### DE Estruturas

#### DEM Madeira

**DEM060** m² Demolición de escaleira de estrutura, chanzos e varanda de madeira con medios manuais e motoserra, e carga manual de cascallos sobre camión ou contedor.
Demolición de escaleira de estrutura, chanzos e varanda de madeira con medios manuais e motoserra. Ata p/p de limpeza, eliminación de fixacións, provisión, retirada e carga manual de cascallos sobre camión ou contedor.
Inclúe: Demolición do elemento con motoserra. Fragmentación dos entullos en pezas manexables. Retirada e acopio de entullos. Limpeza dos restos de obra. Carga manual de cascallos sobre camión ou contedor.
Criterio de medición de proxecto: Superficie medida segundo documentación gráfica de Proxecto.
Criterio de medición de obra: Medirase a superficie realmente demolida segundo especificacións do Proxecto.

| Código | Ud | Descrición | Rendemento | Prezo | Importe |
|---|---|---|---|---|---|
| mq09sie010 | h | Motoserra a gasolina, de 50 cm de espada e 3,2 CV de potencia. (maquinaria) | 0.641 | 3.00 | 1.92 |
| mo103 | h | Peón especializado construcción. (man de obra) | 0.603 | 14.47 | 8.73 |
| mo104 | h | Peón ordinario construcción. (man de obra) | 0.201 | 13.97 | 2.81 |
| % | % | Costes directos complementarios | 2 % | 13.46 | 0.27 |
|  |  | Custos directos |  |  | 13.73 |
