# Eliminación de illamento inxectado en cámara de aire, con aspirador mecánico e carga manual de cascallos sobre camión ou contedor

- Propiedade do arquivo: CYPE INGENIEROS, S.A.
- Formato: FIEBDC-3/2002
- Divisa: EUR
- Custos indirectos: 3.00 %
- Gastos xerais: 13.00 %
- Beneficio industrial: 6.00 %
- IVE: 16.00 %

## D Demolicións

### DF Fachadas

#### DFN Illamentos

**DFN020** m³ Eliminación de illamento inxectado en cámara de aire, con aspirador mecánico e carga manual de cascallos sobre camión ou contedor.
Eliminación de illamento inxectado en cámara de aire, mediante a aspiración mecánica en perforacións realizadas na parede a diferentes alturas, sen afectar á estabilidade dos elementos construtivos contiguos. Incluso p/p de aspirador mecánico, realización de trades, limpeza, acopio, retirada e carga manual de cascallos sobre camión ou contedor.
Inclúe: Realización de trades no paramento. Protección dos elementos do entorno que se poidan ver afectados durante os traballos de aspiración. Aspiración do illamento. Limpeza dos restos de obra. Carga do material desmontado e os restos de obra sobre camión ou contedor.
Criterio de medición de proxecto: Volumen medido segundo documentación gráfica de Proxecto.
Criterio de medición de obra: Medirase o volume realmente eliminado segundo especificacións do Proxecto.

| Código | Ud | Descrición | Rendemento | Prezo | Importe |
|---|---|---|---|---|---|
| op00tal010 |  | Taladro. | 1.000 | 0.00 | 0.00 |
| mo103 | h | Peón especializado construcción. (man de obra) | 0.176 | 14.47 | 2.55 |
| % | % | Costes directos complementarios | 2 % | 2.55 | 0.05 |
|  |  | Custos directos |  |  | 2.60 |
