# Desmontaxe de ferraxes de peche en armario empotrado de carpintería de madeira, con medios manuais e carga manual do material desmontado sobre camión ou contedor

- Propiedade do arquivo: CYPE INGENIEROS, S.A.
- Formato: FIEBDC-3/2002
- Divisa: EUR
- Custos indirectos: 3.00 %
- Gastos xerais: 13.00 %
- Beneficio industrial: 6.00 %
- IVE: 16.00 %

## D Demolicións

### DP Particións e extradorsos

#### DPA Armario empotrado

**DPA030** Ude Desmontaxe de ferraxes de peche en armario empotrado de carpintería de madeira, con medios manuais e carga manual do material desmontado sobre camión ou contedor.
Desmontaxe de ferraxes de peche en armario empotrado de carpintería de madeira, con medios manuais. Ata p/p de limpeza, provisión, retirada e carga manual do material desmontado sobre camión ou contedor.
Inclúe: Desmontaxe dos elementos. Retirada e acopio do material desmontado. Limpeza dos restos de obra. Carga do material desmontado sobre camión ou contedor.
Criterio de medición de proxecto: Número de unidades previstas, segundo documentación gráfica de Proxecto.
Criterio de medición de obra: Medirase o número de unidades realmente desmontadas segundo especificacións do Proxecto.

| Código | Ud | Descrición | Rendemento | Prezo | Importe |
|---|---|---|---|---|---|
| mo053 | h | Axudante carpinteiro. (man de obra) | 0.198 | 14.76 | 2.92 |
| % | % | Costes directos complementarios | 2 % | 2.92 | 0.06 |
|  |  | Custos directos |  |  | 2.98 |
