# Desmontaxe de ferraxes de peche en armario empotrado de carpintería de madeira, con medios manuais, provisión do material desmontado e posterior montaxe

- Propiedade do arquivo: CYPE INGENIEROS, S.A.
- Formato: FIEBDC-3/2002
- Divisa: EUR
- Custos indirectos: 3.00 %
- Gastos xerais: 13.00 %
- Beneficio industrial: 6.00 %
- IVE: 16.00 %

## D Demolicións

### DP Particións e extradorsos

#### DPA Armario empotrado

**DPA030** Ude Desmontaxe de ferraxes de peche en armario empotrado de carpintería de madeira, con medios manuais, provisión do material desmontado e posterior montaxe.
Desmontaxe de ferraxes de peche en armario empotrado de carpintería de madeira, con medios manuais e recuperación do material para a súa posterior montaxe no mesmo emprazamento. Ata p/p de provisión e protección do material desmontado en obra ata a súa posterior montaxe, limpeza, provisión, retirada e carga manual de cascallos sobre camión ou contedor. Totalmente montados.
Inclúe: Desmontaxe dos elementos. Provisión e protección en obra do material que se vaia a voltar montar. Montaxe dos elementos. Limpeza dos restos de obra.
Criterio de medición de proxecto: Número de unidades previstas, segundo documentación gráfica de Proxecto.
Criterio de medición de obra: Medirase o número de unidades realmente desmontadas e repostas segundo especificacións do Proxecto.

| Código | Ud | Descrición | Rendemento | Prezo | Importe |
|---|---|---|---|---|---|
| mo053 | h | Axudante carpinteiro. (man de obra) | 0.330 | 14.76 | 4.87 |
| % | % | Costes directos complementarios | 2 % | 4.87 | 0.10 |
|  |  | Custos directos |  |  | 4.97 |
