# Apertura de oco en entramado autoportante de placas de xeso laminado (unha placa por cara) instaladas sobre perfilería sinxela

- Propiedade do arquivo: CYPE INGENIEROS, S.A.
- Formato: FIEBDC-3/2002
- Divisa: EUR
- Custos indirectos: 3.00 %
- Gastos xerais: 13.00 %
- Beneficio industrial: 6.00 %
- IVE: 16.00 %

## D Demolicións

### DP Particións e extradorsos

#### DPS Entramados autoportantes

**DPS011** m² Apertura de oco en entramado autoportante de placas de xeso laminado (unha placa por cara) instaladas sobre perfilería sinxela, con medios manuais, e carga manual de cascallos sobre camión ou contenedor.
Apertura de oco en entramado autoportante de placas de xeso laminado (unha placa por cara) instaladas sobre perfilería sinxela, con medios manuais, sen incluír montaxe e desmontaxe do apeo do oco nin a colocación de linteis, nin afectar á estabilidade da partición ou dos elementos construtivos contiguos. Ata p/p de corte previo con amoladora angular equipado con disco de corte, demolición dos seus revestimentos (alicatados, etc.), limpeza, provisión, retirada e carga manual de cascallos sobre camión ou colector.
Inclúe: Replanteo do oco no paramento. Corte previo do contorno do oco. Demolición do entramado e os seus revestimentos. Fragmentación dos entullos en pezas manexables. Retirada e acopio de entullos. Limpeza dos restos de obra. Carga de entullos sobre camión ou contedor.
Criterio de medición de proxecto: Superficie medida segundo documentación gráfica de Proxecto.
Criterio de medición de obra: Medirase a superficie realmente demolida segundo especificacións do Proxecto.

| Código | Ud | Descrición | Rendemento | Prezo | Importe |
|---|---|---|---|---|---|
| op00amo010 |  | Amoladora o radial. | 1.000 | 0.00 | 0.00 |
| mo104 | h | Peón ordinario construcción. (man de obra) | 0.595 | 13.97 | 8.31 |
| % | % | Costes directos complementarios | 2 % | 8.31 | 0.17 |
|  |  | Custos directos |  |  | 8.48 |
