# Desmontaxe de cobertura de placas de fibrocemento con amianto e elementos de fixación

- Propiedade do arquivo: CYPE INGENIEROS, S.A.
- Formato: FIEBDC-3/2002
- Divisa: EUR
- Custos indirectos: 3.00 %
- Gastos xerais: 13.00 %
- Beneficio industrial: 6.00 %
- IVE: 16.00 %

## D Demolicións

### DQ Cubertas

#### DQC Capa de cobertura

**DQC030** m² Desmontaxe de cobertura de placas de fibrocemento con amianto e elementos de fixación, suxeita mecánicamente sobre correa estrutural a menos de 20 m de altura, en cuberta inclinada a dúas augas cunha pendente media do 30%; plastificado, etiquetado e paletizado das placas con medios e equipos axeitados, e carga mecánica do material desmontado sobre camión.
Desmontaxe de cobertura de placas de fibrocemento con amianto e elementos de fixación, suxeita mecánicamente sobre correa estrutural a menos de 20 m de altura, en cuberta inclinada a dúas augas cunha pendente media do 30%; con medios e equipos axeitados. Ata p/p de desmontaxe de remates, canlóns e baixantes, medicións de amianto (ambientais e persoais), limpeza, plastificado, etiquetado e paletizado das placas en zona delimitada e protexida, retirada e carga mecánica do material desmontado sobre camión.
Inclúe: Humectación das placas cunha solución acuosa. Desmontaxe das placas. Plastificado, etiquetado e paletizado das placas en zona delimitada e protexida. Carga do material desmontado e os restos de obra sobre camión.
Criterio de medición de proxecto: Superficie medida segundo documentación gráfica de Proxecto.
Criterio de medición de obra: Medirase a superficie realmente desmontada segundo especificacións do Proxecto.

| Código | Ud | Descrición | Rendemento | Prezo | Importe |
|---|---|---|---|---|---|
| mt51cub020da | m² | Desmontaxe de cobertura de placas de fibrocemento con amianto e elementos de fixación, suxeta mecánicamente sobre correa estrutural a menos de 20 m de altura, en cuberta inclinada a dúas augas cunha pendente media do 30%; plastificado, etiquetado e paletizado de as placas con medios e equipos axeitados e carga mecánica do material desmontado sobre camión ou contedor. (material) | 1.000 | 24.48 | 24.48 |
| % | % | Costes directos complementarios | 2 % | 24.48 | 0.49 |
|  |  | Custos directos |  |  | 24.97 |
