# Rascado de pintura ou verniz existente en superficie de madeira, con medios manuais

- Propiedade do arquivo: CYPE INGENIEROS, S.A.
- Formato: FIEBDC-3/2002
- Divisa: EUR
- Custos indirectos: 3.00 %
- Gastos xerais: 13.00 %
- Beneficio industrial: 6.00 %
- IVE: 16.00 %

## E Estructuras

### EM Madeira

#### EMK Preparación da superficie

**EMK011** m² Rascado de pintura ou verniz existente en superficie de madeira, con medios manuais.
Rascado de pintura ou verniz existente en superficie de madeira, con medios manuais, mediante rasqueta e espátula. Ata p/p de limpeza, provisión, retirada e carga manual de restos sobre camión ou contedor.
Inclúe: Rascado de pintura ou verniz. Limpeza da superficie. Retirada e provisión dos restos xerados. Carga manual dos restos xerados sobre camión ou contedor.
Criterio de medición de proxecto: Superficie medida segundo documentación gráfica de Proxecto.
Criterio de medición de obra: Medirase a superficie realmente executada segundo especificacións do Proxecto.

| Código | Ud | Descrición | Rendemento | Prezo | Importe |
|---|---|---|---|---|---|
| mo071 | h | Axudante pintor. (man de obra) | 0.390 | 14.65 | 5.71 |
| % | % | Costes directos complementarios | 2 % | 5.71 | 0.11 |
|  |  | Custos directos |  |  | 5.82 |
