# Decapado de pinturas ou vernices existentes en superficie de madeira

- Propiedade do arquivo: CYPE INGENIEROS, S.A.
- Formato: FIEBDC-3/2002
- Divisa: EUR
- Custos indirectos: 3.00 %
- Gastos xerais: 13.00 %
- Beneficio industrial: 6.00 %
- IVE: 16.00 %

## E Estructuras

### EM Madeira

#### EMK Preparación da superficie

**EMK012** m² Decapado de pinturas ou vernices existentes en superficie de madeira, mediante a aplicación con brocha de 0,2 l/m² de produto decapante en varias capas, e posterior lixado da superficie con medios mecánicos.
Decapado de pinturas ou vernices existentes en superficie de madeira, mediante a aplicación con brocha de 0,2 l/m² de produto decapante en varias capas, e posterior lixado da superficie con medios mecánicos, mediante lixadora con disco de púas metálicas. Ata p/p de limpeza con auga ata eliminar os restos do decapante, provisión, retirada e carga manual de restos sobre camión ou colector.
Inclúe: Aplicación do produto decapante. Lixado da pintura existente. Limpeza dos restos de decapante con auga. Retirada e provisión dos restos xerados. Carga manual dos restos xerados sobre camión ou contedor.
Criterio de medición de proxecto: Superficie medida segundo documentación gráfica de Proxecto.
Criterio de medición de obra: Medirase a superficie realmente executada segundo especificacións do Proxecto.

| Código | Ud | Descrición | Rendemento | Prezo | Importe |
|---|---|---|---|---|---|
| mt27smj010a | l | Decapante para eliminar todo tipo de vernices, pinturas e esmaltes, antiguos ou recentes, aplicados sobre calquera superficie. (material) | 0.200 | 7.68 | 1.54 |
| op00lij010 |  | Lijadora-pulidora. | 1.000 | 0.00 | 0.00 |
| mo071 | h | Axudante pintor. (man de obra) | 0.117 | 14.65 | 1.71 |
| % | % | Costes directos complementarios | 2 % | 3.25 | 0.07 |
|  |  | Custos directos |  |  | 3.32 |
