# Cepillado mecánico das caras do elemento estrutural de madeira, de 20x10 cm de sección, mediante garlopa eléctrica

- Propiedade do arquivo: CYPE INGENIEROS, S.A.
- Formato: FIEBDC-3/2002
- Divisa: EUR
- Custos indirectos: 3.00 %
- Gastos xerais: 13.00 %
- Beneficio industrial: 6.00 %
- IVE: 16.00 %

## E Estructuras

### EM Madeira

#### EMK Preparación da superficie

**EMK100** m² Cepillado mecánico das caras do elemento estrutural de madeira, de 20x10 cm de sección, mediante garlopa eléctrica.
Cepillado mecánico das caras do elemento estrutural de madeira, de 20x10 cm de sección, mediante garlopa eléctrica, ata conseguir o acabado correspondente. Ata p/p de limpeza, provisión, retirada e carga manual de restos sobre camión ou contedor.
Inclúe: Cepillado. Retirada e provisión de restos. Carga manual de restos sobre camión ou contedor.
Criterio de medición de proxecto: Superficie medida segundo documentación gráfica de Proxecto.
Criterio de medición de obra: Medirase a superficie realmente executada segundo especificacións do Proxecto.

| Código | Ud | Descrición | Rendemento | Prezo | Importe |
|---|---|---|---|---|---|
| op00cep010 |  | Garlopa. | 1.000 | 0.00 | 0.00 |
| mo053 | h | Axudante carpinteiro. (man de obra) | 0.130 | 14.76 | 1.92 |
| % | % | Costes directos complementarios | 2 % | 1.92 | 0.04 |
|  |  | Custos directos |  |  | 1.96 |
