# Labra de aresta en pilar de madeira, con acabado en chaflán, mediante tupí eléctrico para entallar

- Propiedade do arquivo: CYPE INGENIEROS, S.A.
- Formato: FIEBDC-3/2002
- Divisa: EUR
- Custos indirectos: 3.00 %
- Gastos xerais: 13.00 %
- Beneficio industrial: 6.00 %
- IVE: 16.00 %

## E Estructuras

### EM Madeira

#### EMK Preparación da superficie

**EMK101** m Labra de aresta en pilar de madeira, con acabado en chaflán, mediante tupí eléctrico para entallar.
Labra de aresta en pilar de madeira, con acabado en chaflán, mediante tupí eléctrico para entallar. Ata p/p de replanteo dos cortes, limpeza, provisión, retirada e carga manual de restos sobre camión ou contedor.
Inclúe: Replanteo dos cortes. Labra da aresta. Retirada e provisión de restos. Carga manual de restos sobre camión ou contedor.
Criterio de medición de proxecto: Lonxitude medida segundo documentación gráfica de Proxecto.
Criterio de medición de obra: Medirase a lonxitude realmente executada segundo especificacións do Proxecto.

| Código | Ud | Descrición | Rendemento | Prezo | Importe |
|---|---|---|---|---|---|
| op00tup010 |  | Tupí eléctrico para entallar elementos de madera. | 1.000 | 0.00 | 0.00 |
| mo015 | h | Oficial 1ª carpinteiro. (man de obra) | 0.065 | 15.53 | 1.01 |
| mo053 | h | Axudante carpinteiro. (man de obra) | 0.032 | 14.76 | 0.47 |
| % | % | Costes directos complementarios | 2 % | 1.48 | 0.03 |
|  |  | Custos directos |  |  | 1.51 |
