# Entaboado base de taboleiro hidrofugado de conglomerado de madeira de 19 mm de espesor, colocado con fixacións mecánicas

- Propiedade do arquivo: CYPE INGENIEROS, S.A.
- Formato: FIEBDC-3/2002
- Divisa: EUR
- Custos indirectos: 3.00 %
- Gastos xerais: 13.00 %
- Beneficio industrial: 6.00 %
- IVE: 16.00 %

## E Estructuras

### EM Madeira

#### EMT Entaboados

**EMT010** m² Entaboado base de taboleiro hidrofugado de conglomerado de madeira de 19 mm de espesor, colocado con fixacións mecánicas.
Subministración e colocación de entaboado base de taboleiro hidrofugado de conglomerado de madeira de 19 mm de espesor, colocado con cravos de aceiro galvanizado. Ata p/p de cortes e reforzo de cantos con parafusos.
Inclúe: Replanteo das pezas. Cravado das pezas ó soporte base.
Criterio de medición de proxecto: Superficie medida segundo documentación gráfica de Proxecto.
Criterio de medición de obra: Medirase a superficie realmente executada segundo especificacións do Proxecto.

| Código | Ud | Descrición | Rendemento | Prezo | Importe |
|---|---|---|---|---|---|
| mt08eft010a | m² | Taboleiro aglomerado hidrófugo, de 19 mm de espesor. (material) | 1.050 | 7.45 | 7.82 |
| mt50spa101 | kg | Cravos de aceiro. (material) | 0.150 | 1.15 | 0.17 |
| op00cla010 |  | Clavadora. | 1.000 | 0.00 | 0.00 |
| op00cep010 |  | Garlopa. | 1.000 | 0.00 | 0.00 |
| mo043 | h | Oficial 1ª montador de estructura de madera. (man de obra) | 0.214 | 15.28 | 3.27 |
| mo086 | h | Axudante montador de estructura de madera. (man de obra) | 0.107 | 14.65 | 1.57 |
| % | % | Costes directos complementarios | 2 % | 12.83 | 0.26 |
|  |  | Custos directos |  |  | 13.09 |
