# Substitución de par danado en cuberta con cercha de madeira por par de madeira aserrada de piñeiro silvestre (Pinus Sylvestris L.) España 0

- Propiedade do arquivo: CYPE INGENIEROS, S.A.
- Formato: FIEBDC-3/2002
- Divisa: EUR
- Custos indirectos: 3.00 %
- Gastos xerais: 13.00 %
- Beneficio industrial: 6.00 %
- IVE: 16.00 %

## E Estructuras

### EM Madeira

#### EMW Substitucións

**EMW010** m³ Substitución de par danado en cuberta con cercha de madeira por par de madeira aserrada de piñeiro silvestre (Pinus Sylvestris L.) España 0, calidade estructural ME-1, clase resistente C-27, protección da madeira con clase de penetración P2, traballado en taller.
Substitución de par danado en cuberta con cemba de madeira por par de madeira aserrada de piñeiro silvestre (Pinus Sylvestris L.) España 0, acabado cepillado, para aplicacións estructurais, calidade estructural ME-1 segundo UNE 56544, clase resistente C-27 segundo UNE-EN 338 e UNE-EN 1912 e protección fronte a axentes bióticos que se corresponde coa clase de penetración P2 (3 mm nas caras laterais da albura e 40 mm en sentido axial) segundo UNE-EN 351-1. Ata p/p de limpieza, eliminación de fijaciones, acopio, retirada y carga manual de escombros sobre camión o contenedor, cortes, entalladuras para o seu correcto acoplamento, nivelamento e colocación dos elementos de atado e reforzo. Traballado en taller e colocado en obra.
Inclúe: Desmontaxe do elemento. Fragmentación dos entullos en pezas manexables. Carga manual de cascallos sobre camión ou contedor. Replanteo e marcado de eixos, nos puntos de unión coa cercha. Presentación das pezas sobre a cercha. Colocación e nivelación. Fixación á cercha.
Criterio de medición de proxecto: Volumen medido segundo documentación gráfica de Proxecto, apoiándose nas maiores dimensións transversais para aquelas pezas que non teñan escuadrías rectangulares ou cadradas, e a lonxitude incluíndo as entregas.
Criterio de medición de obra: Medirase o volumen realmente executado segundo especificacións do Proxecto, apoiándose nas maiores dimensións transversais para aquelas pezas que non teñan escuadrías rectangulares ou cadradas, incluíndo na lonxitude as entregas. Considéranse incluidos todos os elementos integrante da estrutura sinalados nos planos e detalles do Proxecto.

| Código | Ud | Descrición | Rendemento | Prezo | Importe |
|---|---|---|---|---|---|
| mt07mee035aea | m³ | Madeira aserrada de piñeiro silvestre (Pinus Sylvestris L.) España 0 con acabado cepillado, para par, para aplicacións estructurais, calidade estructural ME-1 segundo UNE 56544, clase resistente C-27 segundo UNE-EN 338 e UNE-EN 1912 e protección fronte a axentes bióticos que se corresponde coa clase de penetración P2 (3 mm nas caras laterais da albura e 40 mm en sentido axial) segundo UNE-EN 351-1, traballado en taller. (material) | 1.000 | 406.21 | 406.21 |
| mt50spa101 | kg | Cravos de aceiro. (material) | 10.000 | 1.15 | 11.50 |
| mq09sie010 | h | Motoserra a gasolina, de 50 cm de espada e 3,2 CV de potencia. (maquinaria) | 5.697 | 3.00 | 17.09 |
| op00cla010 |  | Clavadora. | 1.000 | 0.00 | 0.00 |
| op00cep010 |  | Garlopa. | 1.000 | 0.00 | 0.00 |
| mo015 | h | Oficial 1ª carpinteiro. (man de obra) | 28.590 | 15.53 | 444.00 |
| mo053 | h | Axudante carpinteiro. (man de obra) | 14.295 | 14.76 | 210.99 |
| mo104 | h | Peón ordinario construcción. (man de obra) | 6.498 | 13.97 | 90.78 |
| % | % | Costes directos complementarios | 2 % | 1180.57 | 23.61 |
|  |  | Custos directos |  |  | 1204.18 |
