# Cambio de disposición mediante un xiro de 90° o 180°, de par flectado de madeira en bo estado de conservación, de 8x10 cm de sección, en cuberta con cercha de madeira

- Propiedade do arquivo: CYPE INGENIEROS, S.A.
- Formato: FIEBDC-3/2002
- Divisa: EUR
- Custos indirectos: 3.00 %
- Gastos xerais: 13.00 %
- Beneficio industrial: 6.00 %
- IVE: 16.00 %

## E Estructuras

### EM Madeira

#### EMW Substitucións

**EMW011** m Cambio de disposición mediante un xiro de 90° o 180°, de par flectado de madeira en bo estado de conservación, de 8x10 cm de sección, en cuberta con cercha de madeira.
Cambio de disposición mediante un xiro de 90° ou 180°, de par flectado de madeira en bo estado de conservación, de 8x10 cm de sección, en cuberta con cemba de madeira. Ata p/p de cortes, entalladuras para o seu correcto acoplamento, nivelamento e colocación dos elementos de atado e reforzo.
Inclúe: Replanteo e marcado de eixos, nos puntos de unión coa cercha. Presentación das pezas sobre a cercha. Colocación e nivelación. Fixación á cercha.
Criterio de medición de proxecto: Lonxitude medida segundo documentación gráfica de Proxecto.
Criterio de medición de obra: Medirase a lonxitude realmente executada segundo especificacións do Proxecto.

| Código | Ud | Descrición | Rendemento | Prezo | Importe |
|---|---|---|---|---|---|
| mt50spa101 | kg | Cravos de aceiro. (material) | 0.080 | 1.15 | 0.09 |
| mq09sie010 | h | Motoserra a gasolina, de 50 cm de espada e 3,2 CV de potencia. (maquinaria) | 0.034 | 3.00 | 0.10 |
| op00cla010 |  | Clavadora. | 1.000 | 0.00 | 0.00 |
| op00cep010 |  | Garlopa. | 1.000 | 0.00 | 0.00 |
| op00tal010 |  | Taladro. | 1.000 | 0.00 | 0.00 |
| mo015 | h | Oficial 1ª carpinteiro. (man de obra) | 0.120 | 15.53 | 1.86 |
| mo053 | h | Axudante carpinteiro. (man de obra) | 0.120 | 14.76 | 1.77 |
| mo072 | h | Axudante construcción. (man de obra) | 0.087 | 14.65 | 1.27 |
| mo104 | h | Peón ordinario construcción. (man de obra) | 0.164 | 13.97 | 2.29 |
| % | % | Costes directos complementarios | 2 % | 7.38 | 0.15 |
|  |  | Custos directos |  |  | 7.53 |
