# Reforzo metálico na cara inferior de viga ou vigueta de madeira en mal estado ou deteriorada

- Propiedade do arquivo: CYPE INGENIEROS, S.A.
- Formato: FIEBDC-3/2002
- Divisa: EUR
- Custos indirectos: 3.00 %
- Gastos xerais: 13.00 %
- Beneficio industrial: 6.00 %
- IVE: 16.00 %

## E Estructuras

### EM Madeira

#### EMZ Reforzos

**EMZ220** Ude Reforzo metálico na cara inferior de viga ou vigueta de madeira en mal estado ou deteriorada, mediante a colocación de perfil composto IPE 140 + UPN 240, de aceiro laminado S275JR, de 400 cm de lonxitude, apoiado sobre dous soportes metálicos de postensión, ancorados ao elemento de apoio da viga ou vigueta, e posterior recheo do interior da peza en Ou con morteiro de alta resistencia.
Subministración e colocación de reforzo metálico na cara inferior de viga ou vigueta de madeira en mal estado ou deteriorada, formado por perfil composto IPE 140 + UPN 240, de aceiro laminado UNE-EN 10025 S275JR, de 400 cm, apoiado sobre dous soportes metálicos de postensión, ancorados ao elemento de apoio da viga ou vigueta de madeira. Ata p/p de saneamento das zonas degradadas da madeira, eliminación do revestimento das zonas onde lle situarán as pezas de apoio, colocación dos tacos de ancoraxe química, fixacións dos soportes de postensión mediante parafusos roscados nas ancoraxes, recheo do interior da peza en Ou con morteiro de alta resistencia, elevación e colocación do perfil metálico baixo a viga ou vigueta de madeira, nos soportes de postensión, e posta en carga do sistema mediante os parafusos de postensión.
Inclúe: Saneado das zonas degradadas da madeira. Preparación da zona de ancoraxe das pezas soporte. Ancoraxe das pezas soporte á estrutura portante. Recheo do interior da peza en U con morteiro. Colocación do perfil de reforzo sobre as pezas soporte. Apriete dos parafusos de postensión das pezas soporte.
Criterio de medición de proxecto: Número de unidades previstas, segundo documentación gráfica de Proxecto.
Criterio de medición de obra: Medirase o número de unidades realmente executadas segundo especificacións do Proxecto.

| Código | Ud | Descrición | Rendemento | Prezo | Importe |
|---|---|---|---|---|---|
| mt07ala230 | Ude | Soporte de postensión metálico, para o ancoraxe de reforzo inferior de vigas ou viguetas de madeira mediante perfil laminado composto. (material) | 2.000 | 21.34 | 42.68 |
| mt09reh305cd | Ude | Ancoraxe composto por vareta roscada de aceiro galvanizado calidade 5.8, segundo UNE-EN ISO 898-1 de 12 mm de diámetro, e 160 mm de lonxitude, tuerca e arandela, para fxacións sobre estruturas de formigón. (material) | 8.000 | 1.69 | 13.52 |
| mt09reh306 | Ude | Cartucho de resina para ancoraxe químico de varetas roscadas en perforacións de elementos estruturais de formigón. (material) | 1.000 | 7.75 | 7.75 |
| mt07ala231a | m | Perfil composto IPE 140 + UPN 240, de aceiro laminado UNE-EN 10025 S275JR, para reforzo de vigas ou viguetas de madeira. (material) | 4.000 | 50.29 | 201.16 |
| mt09reh304 | kg | Morteiro tixotrópico de dous compoñentes, a base de cemento mellorado con resinas sintéticas, fume de sílice e fibras de poliamida, de alta resistencia mecánica e retracción controlada, para reparación e regularización de elementos estruturais de formigón. (material) | 20.000 | 1.30 | 26.00 |
| mo018 | h | Oficial 1ª construcción. (man de obra) | 12.068 | 15.28 | 184.40 |
| mo103 | h | Peón especializado construcción. (man de obra) | 12.068 | 14.47 | 174.62 |
| % | % | Costes directos complementarios | 2 % | 650.13 | 13.00 |
|  |  | Custos directos |  |  | 663.13 |
