# Sistema W384 "KNAUF" Aquapanel Outdoor (12,5+75+12,5+12,5)/400

- Propiedade do arquivo: CYPE INGENIEROS, S.A.
- Formato: FIEBDC-3/2002
- Divisa: EUR
- Custos indirectos: 3.00 %
- Gastos xerais: 13.00 %
- Beneficio industrial: 6.00 %
- IVE: 16.00 %

## F Fachadas

### FA Ventiladas

#### FAZ Sistemas de fachada ventilada, para revestir

**FAZ010** m² Sistema W384 "KNAUF" Aquapanel Outdoor (12,5+75+12,5+12,5)/400, para o seu uso como folla interior de fachada ventilada, formado por unha estrutura metálica de aceiro galvanizado de canles horizontais de 75/40/0,7 mm GRC 0,7 e montantes verticais de 75/50/0,70 mm GRC 0,70 cunha modulación de 400 mm, sobre la que se atornillan una placa Aquapanel Outdoor de 12,5 mm de espesor desde el lado exterior y dos placas de 12,5 mm de espesor (una placa tipo Standard (A) y una placa tipo Standard + Aluminio (BV)) desde el lado interior, 6 kg/m² de perfil de aceiro UNE-EN 10025 S275JR, laminado en quente, con recubrimento galvanizado, fijado al frente de forjado, e aislamiento de panel ríxido de lá de rocha volcánica, segundo UNE-EN 13162, non revestido, de 40 mm de espesor, simplemente apoiado, en el alma y en el frente de forjado, preparado como soporte do revestimento exterior da fachada ventilada (no incluido en este precio).
Subministración e montaxe de sistema W384 "KNAUF" Aquapanel Outdoor, para o seu uso como folla interior de fachada ventilada, formado por unha estrutura metálica de aceiro galvanizado de canles horizontais de 75/40/0,7 mm GRC 0,7 e montantes verticais de 75/50/0,70 mm GRC 0,70 cunha modulación de 400 mm, sobre la que se atornillan una placa Aquapanel Outdoor de 12,5 mm de espesor desde el lado exterior y dos placas de 12,5 mm de espesor (una placa tipo Standard (A) y una placa tipo Standard + Aluminio (BV)) desde el lado interior, e aislamiento de panel ríxido de lá de rocha volcánica, segundo UNE-EN 13162, non revestido, de 40 mm de espesor, resistencia térmica 1,1 m²K/W, conductividade térmica 0,035 W/(mK), colocado a tope para evitar pontes térmicas, simplemente apoiado, en el alma y en el frente de forjado. Entre os perfís e a placa colocarase unha barreira impermeable á auga Tyvek. Ata p/p de banda acústica, pasta de apreixe, parafusos, fixacións e pasta, morteiro, cinta de xuntas, perfís de remate de PVC para formación de xuntas de dilatación e protección de esquinas e recunchos, resolución de encontros, 6 kg/m² de perfil de aceiro UNE-EN 10025 S275JR, laminado en quente, con recubrimento galvanizado, fijado al frente de forjado, puntos singulares e os traballos necesarios para a formación de ocos. Totalmente reamtado e preparado para soportar o revestimento exterior (non incluído neste prezo), que sexa compatible con el e complete o cerramento de fachada ventilada.
Inclúe: Todas. Replanteo da estrutura metálica en piso e teito. Nivelación e limpeza da base. Fijación del perfil de acero. Colocación da banda acústica. Colocación, aplomado e nivelación de cercos. Fixación de canais e montantes. Paso de instalacións. Colocación do illamento. Colocación da lámina impermeabilizante. Colocación e atornillado da placa exterior á estructura. Tratamento de ocos. Colocación e atornillado das placas interiores á estructura. Enrasado e alisado con morteiro e cinta de xuntas. Colocación de cinta de xuntas.
Criterio de medición de proxecto: Superficie medida segundo documentación gráfica de Proxecto, sen duplicar esquinas nin encontros, deducindo os ocos de superficie maior de 2 m².
Criterio de medición de obra: Medirase a superficie realmente executada segundo especificacións do Proxecto, sen duplicar esquinas nin encontros, deducindo os ocos de superficie maior de 2 m², engadindo a cambio a superficie da parte interior do oco, correspondente ó desenvolvemento de xambas e linteis.

| Código | Ud | Descrición | Rendemento | Prezo | Importe |
|---|---|---|---|---|---|
| mt07ala200d | kg | Perfil de aceiro UNE-EN 10025 S275JR, das series IPN, IPE, HEB, HEA, HEM, UPN, L, LD e T, laminado en quente, con recubrimento galvanizado, para aplicacións estructurais. Elaborado en taller e colocado en obra. (material) | 6.000 | 1.92 | 11.52 |
| mt12pck020d | m | Banda acústica de dilatación "KNAUF" de 95 mm de anchura. (material) | 1.200 | 0.51 | 0.61 |
| mt12pak020b | m | Canle 75/40/0,7 mm GRC 0,7 "KNAUF" de aceiro galvanizado, para sistema Aquapanel Outdoor. Segundo UNE-EN 14195. (material) | 0.700 | 3.53 | 2.47 |
| mt12pak030f | m | Montante 75/50/0,70 mm GRC 0,70 "KNAUF" de aceiro galvanizado, para sistema Aquapanel Outdoor. Segundo UNE-EN 14195. (material) | 2.750 | 4.03 | 11.08 |
| mt12pak070 | m² | Barreira de auga Tyvek Aquapanel Outdoor "KNAUF". (material) | 1.100 | 5.06 | 5.57 |
| mt12pak010a | m² | Placa Aquapanel Outdoor "KNAUF" 12,5x1200x2400 con alma de cemento Portland, revestida cunha capa de fibra de vidrio embebida en ambas as caras. (material) | 1.000 | 26.16 | 26.16 |
| mt12pak040b | Ude | Parafuso Aquapanel Maxi TB 39 mm "KNAUF". (material) | 20.000 | 0.09 | 1.80 |
| mt12psg220 | Ude | Fixación composta por taco e parafuso 5x27. (material) | 1.600 | 0.06 | 0.10 |
| mt16lra010b | m² | Panel ríxido de lá de rocha volcánica, segundo UNE-EN 13162, non revestido, de 40 mm de espesor, resistencia térmica 1,1 m²K/W, conductividade térmica 0,035 W/(mK). (material) | 1.000 | 8.13 | 8.13 |
| mt12ppk010a | m² | Placa de xeso laminado A / UNE-EN 520 - 1200 / lonxitude / 12,5 / bordo afiado, Standard "KNAUF". (material) | 1.000 | 4.55 | 4.55 |
| mt12ppk010d | m² | Placa de xeso laminado BV / UNE-EN 520 - 1200 / lonxitude / 12,5 / bordo afiado, Standard + Aluminio "KNAUF". (material) | 1.000 | 8.75 | 8.75 |
| mt12ptk010ad | Ude | Parafuso autoperforante TN "KNAUF" 3,5x25. (material) | 9.000 | 0.01 | 0.09 |
| mt12ptk010ag | Ude | Parafuso autoperforante TN "KNAUF" 3,5x45. (material) | 18.000 | 0.01 | 0.18 |
| mt12pik015 | kg | Pasta de agarre Perlfix "KNAUF", segundo UNE-EN 14496. (material) | 0.100 | 0.60 | 0.06 |
| mt12pik010a | kg | Pasta de xuntas Jointfiller 24 H "KNAUF", segundo UNE-EN 13963. (material) | 0.500 | 1.30 | 0.65 |
| mt12pck010a | m | Cinta de xuntas "KNAUF" de 50 mm de anchura. (material) | 1.600 | 0.04 | 0.06 |
| mt12pak060 | kg | Morteiro de xuntas Aquapanel "KNAUF", cor gris. (material) | 0.600 | 2.70 | 1.62 |
| mt12pak050 | m | Cinta de xuntas Aquapanel Outdoor "KNAUF". (material) | 2.100 | 0.58 | 1.22 |
| op00ato010 |  | Atornillador. | 1.000 | 0.00 | 0.00 |
| mo047 | h | Oficial 1ª montador de sistemas de fachadas prefabricadas. (man de obra) | 0.624 | 15.28 | 9.53 |
| mo090 | h | Axudante montador de sistemas de fachadas prefabricadas. (man de obra) | 0.624 | 14.65 | 9.14 |
| mo048 | h | Oficial 1ª montador de prefabricados interiores. (man de obra) | 0.268 | 15.28 | 4.10 |
| mo091 | h | Axudante montador de prefabricados interiores. (man de obra) | 0.268 | 14.65 | 3.93 |
| % | % | Costes directos complementarios | 3 % | 111.32 | 3.34 |
|  |  | Custos directos |  |  | 114.66 |
