# Grupo de impulsión, instalación vertical en colector, válido para superficie de solo radiante de ata 125 m², con bypass

- Propiedade do arquivo: CYPE INGENIEROS, S.A.
- Formato: FIEBDC-3/2002
- Divisa: EUR
- Custos indirectos: 3.00 %
- Gastos xerais: 13.00 %
- Beneficio industrial: 6.00 %
- IVE: 16.00 %

## I Instalacións

### IC Calefacción, climatización y A.Q.S.

#### ICE Emisores por auga para climatización

**ICE160** Ude Grupo de impulsión, instalación vertical en colector, válido para superficie de solo radiante de ata 125 m², con bypass.
Subministración e instalación de grupo de impulsión, instalación vertical en colector, válido para superficie de solo radiante de ata 125 m², formado por circulador Alpha 2L 25-60, válvula termostática e válvula antirretorno, con bypass. Totalmente montado, conexionado e probado.
Inclúe: Colocación y fijación del grupo de impulsión al colector. Conexionado eléctrico de la bomba de circulación.
Criterio de medición de proxecto: Número de unidades previstas, segundo documentación gráfica de Proxecto.
Criterio de medición de obra: Medirase o número de unidades realmente executadas segundo especificacións do Proxecto.

| Código | Ud | Descrición | Rendemento | Prezo | Importe |
|---|---|---|---|---|---|
| mt38gpu021a | Ude | Grupo de impulsión, instalación vertical en colector, válido para superficie de solo radiante de ata 125 m², formado por circulador Alpha 2L 25-60, válvula termostática e válvula antirretorno. (material) | 1.000 | 759.06 | 759.06 |
| mt37alu050a | Ude | Bypass, para colector modular plástico, con válvula de presión diferencial. (material) | 1.000 | 101.59 | 101.59 |
| mo002 | h | Oficial 1ª calefactor. (man de obra) | 0.222 | 15.78 | 3.50 |
| mo094 | h | Axudante calefactor. (man de obra) | 0.222 | 14.62 | 3.25 |
| % | % | Costes directos complementarios | 2 % | 867.40 | 17.35 |
|  |  | Custos directos |  |  | 884.75 |
