# Cheminea de fogar aberto a leña, potencia 7 kW, acabado negra

- Propiedade do arquivo: CYPE INGENIEROS, S.A.
- Formato: FIEBDC-3/2002
- Divisa: EUR
- Custos indirectos: 3.00 %
- Gastos xerais: 13.00 %
- Beneficio industrial: 6.00 %
- IVE: 16.00 %

## I Instalacións

### IC Calefacción, climatización y A.Q.S.

#### ICH Chemineas, fogares, cociñas, cassettes insertables e estufas

**ICH015** Ude Cheminea de fogar aberto a leña, potencia 7 kW, acabado negra.
Subministración e instalación de cheminea de fogar aberto a leña, de carga frontal, potencia 7 kW (6.020 kcal/h), acabado negra, de chapa de aceiro, con pe, paneis de ferro fundido no fondo e laterais do fogar, caixón recolle cinzas, embellecedor do conduto de evacuación dos produtos da combustión e remate superior para fixación a teito con grella de ventilación. Ata p/p de accesorios de conexión ó conduto de evacuación dos produtos da combustión, sen incluír este conduto. Totalmente montada e conexionada.
Inclúe: Replanteo da cheminea. Presentación dos elementos. Montaxe da cheminea e os seus accesorios. Fixación da cheminea ó paramento. Conexión ó conduto de evacuación.
Criterio de medición de proxecto: Número de unidades previstas, segundo documentación gráfica de Proxecto.
Criterio de medición de obra: Medirase o número de unidades realmente executadas segundo especificacións do Proxecto.

| Código | Ud | Descrición | Rendemento | Prezo | Importe |
|---|---|---|---|---|---|
| mt38chf015a | Ude | Cheminea de fogar aberto a leña, de carga frontal, potencia 7 kW (6.020 kcal/h), acabado negra, de chapa de aceiro, con pe, paneis de ferro fundido no fondo e laterais do fogar, caixón recolle cinzas, embellecedor do conduto de evacuación dos produtos da combustión e remate superior para fixación a teito con grella de ventilación. (material) | 1.000 | 1272.00 | 1272.00 |
| mt38www010 | Ude | Material auxiliar para instalacions de calefacción. (material) | 1.000 | 1.68 | 1.68 |
| mo002 | h | Oficial 1ª calefactor. (man de obra) | 0.872 | 15.78 | 13.76 |
| mo094 | h | Axudante calefactor. (man de obra) | 0.872 | 14.62 | 12.75 |
| % | % | Costes directos complementarios | 2 % | 1300.19 | 26.00 |
|  |  | Custos directos |  |  | 1326.19 |
