# Conduto autoportante rectangular para a distribución de aire climatizado formado por panel ríxido de alta densidade de lá de vidro segundo UNE-EN 13162

- Propiedade do arquivo: CYPE INGENIEROS, S.A.
- Formato: FIEBDC-3/2002
- Divisa: EUR
- Custos indirectos: 3.00 %
- Gastos xerais: 13.00 %
- Beneficio industrial: 6.00 %
- IVE: 16.00 %

## I Instalacións

### IC Calefacción, climatización y A.Q.S.

#### ICR Sistemas de conducción de aire

**ICR021** m² Conduto autoportante rectangular para a distribución de aire climatizado formado por panel ríxido de alta densidade de lá de vidro segundo UNE-EN 13162, revestido por as súas dúas caras, a exterior cun complexo de aluminio visto + malla de fibra de vidro + kraft e a interior cun veo de vidro, de 25 mm de espesor.
Formación de conduto rectangular para a distribución de aire climatizado formado por panel ríxido de alta densidade de lá de vidro segundo UNE-EN 13162, revestido por as súas dúas caras, a exterior cun complexo de aluminio visto + malla de fibra de vidro + kraft e a interior cun veo de vidro, de 25 mm de espesor, resistencia térmica 0,75 m²K/W, conductividade térmica 0,032 W/(mK). Ata p/p de cortes, cóbados e derivacións, embocaduras, soportes metálicos galvanizados, elementos de fixación, selado de tramos e unións con cinta autoadhesiva de aluminio, accesorios de montaxe, pezas especiais, limpeza e retirada dos materiais sobrantes a contedor. Totalmente montado, conexionado e probado.
Inclúe: Replanteo do recorrido dos conductos. Marcado e posterior ancoraxe dos soportes dos conductos. Montaxe e fixación de condutos. Sellado de las uniones. Limpeza final.
Criterio de medición de proxecto: Superficie proxectada, segundo documentación gráfica de Proxecto, calculada como produto do perímetro exterior pola lonxitude do tramo, medida entre os eixos dos elementos ou dos puntos a conectar, sen descontar as pezas especiais.
Criterio de medición de obra: Medirase a superficie realmente executada segundo especificacións do Proxecto.

| Código | Ud | Descrición | Rendemento | Prezo | Importe |
|---|---|---|---|---|---|
| mt42con030a | m² | Panel ríxido de alta densidade de lá de vidro segundo UNE-EN 13162, revestido por as súas dúas caras, a exterior cun complexo de aluminio visto + malla de fibra de vidro + kraft e a interior cun veo de vidro, de 25 mm de espesor, para a formación de conductos autoportantes para a distribución de aire en climatización, resistencia térmica 0,75 m²K/W, conductividade térmica 0,032 W/(mK), Euroclase Bs1d0 de reacción ó lume, con código de designación MW-UNE-EN 13162-T5. (material) | 1.150 | 12.56 | 14.44 |
| mt42con020 | m | Cinta autoadhesiva de aluminio de 50 micras de espesor e 65 mm de ancho a base de resinas acrílicas, para o sellado e fixación do illamento. (material) | 1.500 | 0.19 | 0.29 |
| mt42con025 | Ude | Soporte metálico de aceiro galvanizado para suxeción ó forxado de conducto rectangular de lá mineral para a distribución de aire en climatización. (material) | 0.500 | 4.26 | 2.13 |
| mt42www011 | Ude | Repercusión, por m², de material auxiliar para fixación e confección de canalizacións de aire en instalacións de climatización. (material) | 0.100 | 13.30 | 1.33 |
| mo010 | h | Oficial 1ª montador de conductos de fibras minerales. (man de obra) | 0.385 | 15.78 | 6.08 |
| mo078 | h | Axudante montador de conductos de fibras minerales. (man de obra) | 0.385 | 14.65 | 5.64 |
| % | % | Costes directos complementarios | 2 % | 29.91 | 0.60 |
|  |  | Custos directos |  |  | 30.51 |
