# Cadro xeral de mando e protección para local de 100 m²

- Propiedade do arquivo: CYPE INGENIEROS, S.A.
- Formato: FIEBDC-3/2002
- Divisa: EUR
- Custos indirectos: 3.00 %
- Gastos xerais: 13.00 %
- Beneficio industrial: 6.00 %
- IVE: 16.00 %

## I Instalacións

### IE Eléctricas

#### IEI Instalacións interiores

**IEI040** Ude Cadro xeral de mando e protección para local de 100 m².
Subministración e instalación de cadro xeral de mando e protección para local de 100 m², formado por caixa empotrable de material illante con porta opaca, para aloxamento do interruptor de control de potencia (ICP) (non incluido neste prezo) en compartimento independente e precintable e dos seguintes dispositivos: 1 interruptor xeral automático (IGA) de corte omnipolar, 3 interruptores diferenciais de 40 A, 2 interruptores automáticos magnetotérmicos de 10 A, 2 interruptores automáticos magnetotérmicos de 16 A, 1 interruptor automático magnetotérmico de 25 A, para protección dos seguintes circuitos interiores (non incluidos neste prezo): 1 circuito para alumeado, 1 circuito para tomas de corrente, 1 circuito para aire acondicionado, 1 circuito para alumeado de emerxencia, 1 circuito para peche automatizado. Totalmente montado, conexionado e probado.
Inclúe: Replanteo. Colocación da caixa para o cadro. Montaxe das compoñentes.
Criterio de medición de proxecto: Número de unidades previstas, segundo documentación gráfica de Proxecto.
Criterio de medición de obra: Medirase o número de unidades realmente executadas segundo especificacións do Proxecto.

| Código | Ud | Descrición | Rendemento | Prezo | Importe |
|---|---|---|---|---|---|
| mt35cgm040g | Ude | Caixa empotrable con porta opaca, para aloxamento do interruptor de control de potencia (ICP) en compartimento independente e precintable e dos interruptores de protección da instalación, 1 fila de 4 módulos (ICP) 1 fila de 18 módulos. Fabricada en ABS autoextinguible, con grao de protección IP40, dobe illamento (clase II), cor branca RAL 9010. Segundo UNE-EN 60670-1. (material) | 1.000 | 24.77 | 24.77 |
| mt35cgm021abaal | Ude | Interruptor xeral automático (IGA), con 6 kA de poder de corte, de 40 A de intensidade nominal, curva C, de corte omnipolar (2P), de 2 módulos, incluso p/p de accesorios de montaxe. Segundo UNE-EN 60898-1. (material) | 1.000 | 42.07 | 42.07 |
| mt35cgm029ah | Ude | Interruptor diferencial instantáneo, 2P/40A/300mA, de 2 módulos, incluso p/p de accesorios de montaxe. Segundo UNE-EN 61008-1. (material) | 1.000 | 91.27 | 91.27 |
| mt35cgm029ab | Ude | Interruptor diferencial instantáneo, 2P/40A/30mA, de 2 módulos, incluso p/p de accesorios de montaxe. Segundo UNE-EN 61008-1. (material) | 2.000 | 93.73 | 187.46 |
| mt35cgm021bbaab | Ude | Interruptor automático magnetotérmico, con 6 kA de poder de corte, de 10 A de intensidade nominal, curva C, de corte omnipolar (2P), de 2 módulos, incluso p/p de accesorios de montaxe. Segundo UNE-EN 60898-1. (material) | 2.000 | 12.43 | 24.86 |
| mt35cgm021bbaad | Ude | Interruptor automático magnetotérmico, con 6 kA de poder de corte, de 16 A de intensidade nominal, curva C, de corte omnipolar (2P), de 2 módulos, incluso p/p de accesorios de montaxe. Segundo UNE-EN 60898-1. (material) | 2.000 | 12.66 | 25.32 |
| mt35cgm021bbaah | Ude | Interruptor automático magnetotérmico, con 6 kA de poder de corte, de 25 A de intensidade nominal, curva C, de corte omnipolar (2P), de 2 módulos, incluso p/p de accesorios de montaxe. Segundo UNE-EN 60898-1. (material) | 1.000 | 14.08 | 14.08 |
| mt35www010 | Ude | Material auxiliar para instalacións eléctricas. (material) | 3.000 | 1.48 | 4.44 |
| mo001 | h | Oficial 1ª electricista. (man de obra) | 2.589 | 15.78 | 40.85 |
| mo093 | h | Axudante electricista. (man de obra) | 2.071 | 14.62 | 30.28 |
| % | % | Costes directos complementarios | 2 % | 485.40 | 9.71 |
|  |  | Custos directos |  |  | 495.11 |
