# Canalización interior de usuario para o tendido de cables, formada por 3 tubos de PVC flexible, reforzados de 20 mm de diámetro

- Propiedade do arquivo: CYPE INGENIEROS, S.A.
- Formato: FIEBDC-3/2002
- Divisa: EUR
- Custos indirectos: 3.00 %
- Gastos xerais: 13.00 %
- Beneficio industrial: 6.00 %
- IVE: 16.00 %

## I Instalacións

### IL Infraestructura de telecomunicacións

#### ILI Canalizacións interiores

**ILI010** m Canalización interior de usuario para o tendido de cables, formada por 3 tubos de PVC flexible, reforzados de 20 mm de diámetro.
Suministro e instalación de canalización interior de usuario empotrada polo interior da vivenda que une o rexistro de terminación de rede con os distintos rexistros de toma, formada por 3 tubos de PVC flexible, reforzados de 20 mm de diámetro, resistencia á compresión 320 N, resistencia ó impacto 2 xulios, para o tendido de cables. Ata p/p de accesorios, elementos de suxección e fío guía. Totalmente montada.
Inclúe: Replanteo e trazado da liña. Colocación e fixación dos tubos. Colocación do fío guía.
Criterio de medición de proxecto: Lonxitude medida segundo documentación gráfica de Proxecto.
Criterio de medición de obra: Medirase a lonxitude realmente executada segundo especificacións do Proxecto.

| Código | Ud | Descrición | Rendemento | Prezo | Importe |
|---|---|---|---|---|---|
| mt35aia020b | m | Tubo curvable de PVC, transversalmente elástico, corrugado, forrado, de cor negra, de 20 mm de diámetro nominal, para canalización empotrada en obra de fábrica (paredes e teitos). Resistencia á compresión 320 N, resistencia ó impacto 2 xulios, temperatura de traballo -5°C ata 60°C, con grao de protección IP 547 segundo UNE 20324, propiedades eléctricas: illante, non propagador da chama. Segundo UNE-EN 61386-1 e UNE-EN 61386-22. (material) | 3.000 | 0.47 | 1.41 |
| mt40iva030 | m | Fío guía de polipropileno de 3 mm de diámetro. (material) | 3.600 | 0.17 | 0.61 |
| mt40www050 | Ude | Material auxiliar para infraestructura de telecomunicacións. (material) | 0.300 | 1.43 | 0.43 |
| mo000 | h | Oficial 1ª instalador de telecomunicacións. (man de obra) | 0.053 | 15.78 | 0.84 |
| mo052 | h | Axudante instalador de telecomunicacións. (man de obra) | 0.066 | 14.62 | 0.96 |
| % | % | Costes directos complementarios | 2 % | 4.25 | 0.09 |
|  |  | Custos directos |  |  | 4.34 |
