# Canalización principal en conducto de obra de fábrica formada por 5 tubos de polipropileno flexible, corrugados de 50 mm de diámetro, en edificación de 10 PAU

- Propiedade do arquivo: CYPE INGENIEROS, S.A.
- Formato: FIEBDC-3/2002
- Divisa: EUR
- Custos indirectos: 3.00 %
- Gastos xerais: 13.00 %
- Beneficio industrial: 6.00 %
- IVE: 16.00 %

## I Instalacións

### IL Infraestructura de telecomunicacións

#### ILP Canalizacións principais

**ILP010** m Canalización principal en conducto de obra de fábrica formada por 5 tubos de polipropileno flexible, corrugados de 50 mm de diámetro, en edificación de 10 PAU.
Suministro e instalación de canalización principal en conducto de obra de fábrica (non incluido neste prezo), entre o RITI ou RITM inferior e o RITS ou RITM superior a través das distintas plantas do edificio, en edificación de 10 PAU, formada por 5 tubos (1 RTV, 1 cable de pares ou cable de pares trenzados, 1 cabre coaxial, 1 cable de fibra óptica, 1 reserva) de polipropileno flexible, corrugados de 50 mm de diámetro, resistencia á compresión 320 N, resistencia ó impacto 2 xulios. Ata p/p de accesorios, elementos de suxección e fío guía. Totalmente montada.
Inclúe: Replanteo e trazado da liña. Colocación e fixación dos tubos. Colocación do fío guía.
Criterio de medición de proxecto: Lonxitude medida en proxección horizontal, segundo documentación gráfica de Proxecto.
Criterio de medición de obra: Medirase, en proxección horizontal, a lonxitude realmente executada segundo especificacións do Proxecto.

| Código | Ud | Descrición | Rendemento | Prezo | Importe |
|---|---|---|---|---|---|
| mt35aia060b | m | Tubo curvable de polipropileno de dobre parede (interior lisa e exterior corrugada), de cor gris, de 50 mm de diámetro nominal, para canalización empotrada en obra de fábrica (solos, paredes e teitos). Resistencia á compresión 320 N, resistencia ó impacto 2 xulios, temperatura de traballo -5°C ata 90°C, con grao de protección IP 549 segundo UNE 20324, propiedades eléctricas: illante, non propagador da chama. Segundo UNE-EN 61386-1 e UNE-EN 61386-22. (material) | 5.000 | 3.38 | 16.90 |
| mt40iva030 | m | Fío guía de polipropileno de 3 mm de diámetro. (material) | 6.000 | 0.17 | 1.02 |
| mt40www050 | Ude | Material auxiliar para infraestructura de telecomunicacións. (material) | 0.500 | 1.43 | 0.72 |
| mo000 | h | Oficial 1ª instalador de telecomunicacións. (man de obra) | 0.088 | 15.78 | 1.39 |
| mo052 | h | Axudante instalador de telecomunicacións. (man de obra) | 0.110 | 14.62 | 1.61 |
| % | % | Costes directos complementarios | 2 % | 21.64 | 0.43 |
|  |  | Custos directos |  |  | 22.07 |
