# Luminaria de emerxencia, para adosar á parede, con tubo lineal fluorescente, 6 W - G5, fluxo luminoso 155 lúmenes

- Propiedade do arquivo: CYPE INGENIEROS, S.A.
- Formato: FIEBDC-3/2002
- Divisa: EUR
- Custos indirectos: 3.00 %
- Gastos xerais: 13.00 %
- Beneficio industrial: 6.00 %
- IVE: 16.00 %

## I Instalacións

### IO Contra incendios

#### IOA Alumeado de emerxencia

**IOA020** Ude Luminaria de emerxencia, para adosar á parede, con tubo lineal fluorescente, 6 W - G5, fluxo luminoso 155 lúmenes.
Suministro e instalación de luminaria de emerxencia, para adosar á parede, con tubo lineal fluorescente, 6 W - G5, fluxo luminoso 155 lúmenes, carcasa de 245x110x58 mm, clase II, IP 42, con baterías de Ni-Cd de alta temperatura, autonomía de 1 h, alimentación a 230 V, tempo de carga 24 h. Ata accesorios, elementos de ancoraxe e material auxiliar. Totalmente montada, conexionada e probada.
Inclúe: Replanteo. Montaxe, fixación e nivelación. Conexionado.
Criterio de medición de proxecto: Número de unidades previstas, segundo documentación gráfica de Proxecto.
Criterio de medición de obra: Medirase o número de unidades realmente executadas segundo especificacións do Proxecto.

| Código | Ud | Descrición | Rendemento | Prezo | Importe |
|---|---|---|---|---|---|
| mt34aem010d | Ude | Luminaria de emerxencia, con tubo lineal fluorescente, 6 W - G5, fluxo luminoso 155 lúmenes, carcasa de 245x110x58 mm, clase II, IP 42, con baterías de Ni-Cd de alta temperatura, autonomía de 1 h, alimentación a 230 V, tempo de carga 24 h. (material) | 1.000 | 41.73 | 41.73 |
| mo001 | h | Oficial 1ª electricista. (man de obra) | 0.218 | 15.78 | 3.44 |
| mo093 | h | Axudante electricista. (man de obra) | 0.218 | 14.62 | 3.19 |
| % | % | Costes directos complementarios | 2 % | 48.36 | 0.97 |
|  |  | Custos directos |  |  | 49.33 |
