# Detector lineal de fumes, de infravermellos, convencional, con reflector, para unha cobertura máxima de 50 m de lonxitude e 15 m de largura

- Propiedade do arquivo: CYPE INGENIEROS, S.A.
- Formato: FIEBDC-3/2002
- Divisa: EUR
- Custos indirectos: 3.00 %
- Gastos xerais: 13.00 %
- Beneficio industrial: 6.00 %
- IVE: 16.00 %

## I Instalacións

### IO Contra incendios

#### IOD Detección e alarma

**IOD009** Ude Detector lineal de fumes, de infravermellos, convencional, con reflector, para unha cobertura máxima de 50 m de lonxitude e 15 m de largura.
Subministración e instalación de detector lineal de fumes, de infravermellos, convencional, con reflector, para unha cobertura máxima de 50 m de lonxitude e 15 m de largura, composto por unidade emisora/receptora e elemento reflector, para alimentación de 10,2 a 24 Vcc, con led indicador de acción. Totalmente montado, conexionado e probado.
Inclúe: Replanteo. Fixación no paramento mediante elementos de ancoraxe. Montaxe e conexionado do detector liñal de fumes. Montaxe do reflector.
Criterio de medición de proxecto: Número de unidades previstas, segundo documentación gráfica de Proxecto.
Criterio de medición de obra: Medirase o número de unidades realmente executadas segundo especificacións do Proxecto.

| Código | Ud | Descrición | Rendemento | Prezo | Importe |
|---|---|---|---|---|---|
| mt41pig180a | Ude | Detector lineal de fumes, de infravermellos, convencional, con reflector, para unha cobertura máxima de 50 m de lonxitude e 15 m de largura, composto por unidade emisora/receptora e elemento reflector, para alimentación de 10,2 a 24 Vcc, con led indicador de acción, segundo EN 54-12. (material) | 1.000 | 676.67 | 676.67 |
| mo004 | h | Oficial 1ª instalador de redes y equipos de detección y seguridad. (man de obra) | 1.077 | 15.78 | 17.00 |
| mo096 | h | Axudante instalador de redes y equipos de detección y seguridad. (man de obra) | 1.077 | 14.62 | 15.75 |
| % | % | Costes directos complementarios | 2 % | 709.42 | 14.19 |
|  |  | Custos directos |  |  | 723.61 |
