# Sinalización de medios de evacuación, mediante placa de poliestireno fotoluminiscente, de 210x210 mm

- Propiedade do arquivo: CYPE INGENIEROS, S.A.
- Formato: FIEBDC-3/2002
- Divisa: EUR
- Custos indirectos: 3.00 %
- Gastos xerais: 13.00 %
- Beneficio industrial: 6.00 %
- IVE: 16.00 %

## I Instalacións

### IO Contra incendios

#### IOS Sinalización

**IOS020** Ude Sinalización de medios de evacuación, mediante placa de poliestireno fotoluminiscente, de 210x210 mm.
Suministro e colocación de placa de sinalización de medios de evacuación, de poliestireno fotoluminiscente, de 210x210 mm.
Inclúe: Replanteo. Colocación e fixación ó paramento mediante elementos de ancoraxe.
Criterio de medición de proxecto: Número de unidades previstas, segundo documentación gráfica de Proxecto.
Criterio de medición de obra: Medirase o número de unidades realmente executadas segundo especificacións do Proxecto.

| Código | Ud | Descrición | Rendemento | Prezo | Importe |
|---|---|---|---|---|---|
| mt41sny020s | Ude | Placa de sinalización de medios de evacuación, de poliestireno fotoluminiscente, de 210x210 mm, segundo UNE 23034. (material) | 1.000 | 3.50 | 3.50 |
| mt41sny100 | Ude | Material auxiliar para a fixación de placa de sinalización. (material) | 1.000 | 0.30 | 0.30 |
| mo104 | h | Peón ordinario construcción. (man de obra) | 0.218 | 13.97 | 3.05 |
| % | % | Costes directos complementarios | 2 % | 6.85 | 0.14 |
|  |  | Custos directos |  |  | 6.99 |
