# Rociador automático montante, resposta normal con ampoia fusible, rotura a 68°C, de 1/2" DN 15 mm de diámetro de rosca, coeficiente de descarga K de 80 (métrico)

- Propiedade do arquivo: CYPE INGENIEROS, S.A.
- Formato: FIEBDC-3/2002
- Divisa: EUR
- Custos indirectos: 3.00 %
- Gastos xerais: 13.00 %
- Beneficio industrial: 6.00 %
- IVE: 16.00 %

## I Instalacións

### IO Contra incendios

#### IOT Sistemas de extinción fixos

**IOT030** Ude Rociador automático montante, resposta normal con ampoia fusible, rotura a 68°C, de 1/2" DN 15 mm de diámetro de rosca, coeficiente de descarga K de 80 (métrico).
Suministro e instalación de rociador automático montante, resposta normal con ampoia fusible de vidro fráxil de 5 mm de diámetro e disolución alcohólica de cor vermello, rotura a 68°C, de 1/2" DN 15 mm de diámetro de rosca, coeficiente de descarga K de 80 (métrico), presión de traballo 12 bar, acabado cor bronce. Ata accesorios e pezas especiais para conexión a rede de distribución de auga. Totalmente montado, conexionado e probado.
Inclúe: Replanteo da situación do rociador, coordinado co resto de instalacións ou elementos que poidan ter interferencias. Conexión á rede de distribución de auga.
Criterio de medición de proxecto: Número de unidades previstas, segundo documentación gráfica de Proxecto.
Criterio de medición de obra: Medirase o número de unidades realmente executadas segundo especificacións do Proxecto.

| Código | Ud | Descrición | Rendemento | Prezo | Importe |
|---|---|---|---|---|---|
| mt41roc010aa | Ude | Rociador automático montante, resposta normal con ampoia fusible de vidro fráxil de 5 mm de diámetro e disolución alcohólica de cor vermello, rotura a 68°C, de 1/2" DN 15 mm de diámetro de rosca, coeficiente de descarga K de 80 (métrico), presión de traballo 12 bar, acabado cor bronce, segundo UNE-EN 12259-1. (material) | 1.000 | 5.58 | 5.58 |
| mt41roc500 | Ude | Accesorios e pezas especiais para conexión de rociador á rede de distribución de auga. (material) | 1.000 | 2.71 | 2.71 |
| mo006 | h | Oficial 1ª fontaneiro. (man de obra) | 0.272 | 15.78 | 4.29 |
| mo098 | h | Axudante fontaneiro. (man de obra) | 0.272 | 14.62 | 3.98 |
| % | % | Costes directos complementarios | 2 % | 16.56 | 0.33 |
|  |  | Custos directos |  |  | 16.89 |
