# Rede interior de evacuación para cuarto de baño con dotación para: inodoro, lavabo sinxelo, bañeira, bidé, realizada con tubo de PVC, serie B para a rede de desaugues

- Propiedade do arquivo: CYPE INGENIEROS, S.A.
- Formato: FIEBDC-3/2002
- Divisa: EUR
- Custos indirectos: 3.00 %
- Gastos xerais: 13.00 %
- Beneficio industrial: 6.00 %
- IVE: 16.00 %

## I Instalacións

### IS Salubridade

#### ISD Derivacións individuais

**ISD010** Ude Rede interior de evacuación para cuarto de baño con dotación para: inodoro, lavabo sinxelo, bañeira, bidé, realizada con tubo de PVC, serie B para a rede de desaugues.
Subministración e instalación interior de evacuación para cuarto de baño con dotación para: inodoro, lavabo sinxelo, bañeira, bidé, realizada con tubo de PVC, serie B para a rede de desugadoiros que conectan a evacuación dos aparellos co bote sifónico e coa baixante, cos diámetros necesarios para cada punto de servizo, bote sifónico de PVC de 110 mm de diámetro, con tapa cega de aceiro inoxidable. Ata p/p de material auxiliar para montaxe e suxeición á obra, accesorios e pezas especiais. Totalmente montada, conexionada e probada pola empresa instaladora mediante as correspondentes probas de servizo (incluídas neste prezo).
Inclúe: Replanteo. Presentación de tubos, accesorios e pezas especiais. Fixación do material auxiliar para montaxe e suxeción á obra. Colocación do bote sifónico. Conexionado. Realización de probas de servizo.
Criterio de medición de proxecto: Número de unidades previstas, segundo documentación gráfica de Proxecto.
Criterio de medición de obra: Medirase o número de unidades realmente executadas segundo especificacións do Proxecto.

| Código | Ud | Descrición | Rendemento | Prezo | Importe |
|---|---|---|---|---|---|
| mt36tit010bc | m | Tubo de PVC, serie B, de 40 mm de diámetro e 3 mm de espesor, segundo UNE-EN 1329-1, co prezo incrementado o 10% en concepto de accesorios e pezas especiais. (material) | 3.840 | 3.58 | 13.75 |
| mt36tit010bc | m | Tubo de PVC, serie B, de 40 mm de diámetro e 3 mm de espesor, segundo UNE-EN 1329-1, co prezo incrementado o 10% en concepto de accesorios e pezas especiais. | 1.320 | 3.58 | 4.73 |
| mt36tit010gc | m | Tubo de PVC, serie B, de 110 mm de diámetro e 3,2 mm de espesor, segundo UNE-EN 1329-1, co prezo incrementado o 10% en concepto de accesorios e pezas especiais. (material) | 2.125 | 10.61 | 22.55 |
| mt11var009 | l | Líquido limpador para pegado mediante adhesivo de tubos e accesorios de PVC. (material) | 0.445 | 9.58 | 4.26 |
| mt11var010 | l | Adhesivo para tubos e accesorios de PVC. (material) | 0.222 | 20.24 | 4.49 |
| mt36tie010fd | m | Tubo de PVC, serie B, de 110 mm de diámetro e 3,2 mm de espesor, con extremo abocardado, segundo UNE-EN 1329-1, co prezo incrementado o 15% en concepto de accesorios e pezas especiais. (material) | 0.700 | 6.14 | 4.30 |
| mt36bsj010a | Ude | Bote sifónico de PVC de 110 mm de diámetro, con cinco entradas de 40 mm de diámetro e unha saída de 50 mm de diámetro, con tapa cega de aceiro inoxidable. (material) | 1.000 | 7.78 | 7.78 |
| mt36bot011a | Ude | Manguito de PVC para prolongación de bote sifónico, de 40 mm de diámetro. (material) | 4.000 | 0.59 | 2.36 |
| mt36bot011b | Ude | Manguito de PVC para prolongación de bote sifónico, de 50 mm de diámetro. (material) | 1.000 | 0.67 | 0.67 |
| mt36tit010ca | m | Tubo de PVC, serie B, de 50 mm de diámetro e 3 mm de espesor, segundo UNE-EN 1329-1. (material) | 1.000 | 4.15 | 4.15 |
| op00ato010 |  | Atornillador. | 1.000 | 0.00 | 0.00 |
| op00mar010 |  | Martillo. | 1.000 | 0.00 | 0.00 |
| op00tal010 |  | Taladro. | 1.000 | 0.00 | 0.00 |
| mo006 | h | Oficial 1ª fontaneiro. (man de obra) | 9.739 | 15.78 | 153.68 |
| mo098 | h | Axudante fontaneiro. (man de obra) | 4.869 | 14.62 | 71.18 |
| % | % | Costes directos complementarios | 2 % | 293.90 | 5.88 |
|  |  | Custos directos |  |  | 299.78 |
