# Grella de intemperie para instalacións de ventilación, marco frontal e lamas de chapa perfilada de aceiro galvanizado, de 1800x330 mm

- Propiedade do arquivo: CYPE INGENIEROS, S.A.
- Formato: FIEBDC-3/2002
- Divisa: EUR
- Custos indirectos: 3.00 %
- Gastos xerais: 13.00 %
- Beneficio industrial: 6.00 %
- IVE: 16.00 %

## I Instalacións

### IS Salubridade

#### ISG Ventilación mecánica para garaxes

**ISG035** Ude Grella de intemperie para instalacións de ventilación, marco frontal e lamas de chapa perfilada de aceiro galvanizado, de 1800x330 mm.
Subministración e montaxe de grella de intemperie para instalacións de ventilación, marco frontal e lamas de chapa perfilada de aceiro galvanizado, de 1800x330 mm, tea metálica de aceiro galvanizado con malla de 20x20 mm, fixada no cerramento de fachada, como toma ou saída de aire. Ata accesorios de montaxe e elementos de fixación. Totalmente montada e conectada á rede de condutos.
Inclúe: Replanteo. Montaxe e fixación da grella no cerramento. Conexión ó conduto.
Criterio de medición de proxecto: Número de unidades previstas, segundo documentación gráfica de Proxecto.
Criterio de medición de obra: Medirase o número de unidades realmente executadas segundo especificacións do Proxecto.

| Código | Ud | Descrición | Rendemento | Prezo | Importe |
|---|---|---|---|---|---|
| mt42trx370ah1 | Ude | Grella de intemperie para instalacións de ventilación, marco frontal e lamas de chapa perfilada de aceiro galvanizado, de 1800x330 mm, tea metálica de aceiro galvanizado con malla de 20x20 mm. (material) | 1.000 | 325.36 | 325.36 |
| mo009 | h | Oficial 1ª montador. (man de obra) | 0.225 | 15.78 | 3.55 |
| mo075 | h | Axudante montador. (man de obra) | 0.225 | 14.65 | 3.30 |
| % | % | Costes directos complementarios | 2 % | 332.21 | 6.64 |
|  |  | Custos directos |  |  | 338.85 |
