# Illamento multicapa a ruído aéreo e de impacto de pisos flotantes

- Propiedade do arquivo: CYPE INGENIEROS, S.A.
- Formato: FIEBDC-3/2002
- Divisa: EUR
- Custos indirectos: 3.00 %
- Gastos xerais: 13.00 %
- Beneficio industrial: 6.00 %
- IVE: 16.00 %

## N Illamentos e impermeabilizacións

### NA Illamentos

#### NAL Pisos frotantes

**NAL040** m² Illamento multicapa a ruído aéreo e de impacto de pisos flotantes, formado por unha lámina de polietileno adherida térmicamente a unha lámina viscoelástica de alta densidade, 3,6 kg/m² de 7 mm de espesor, preparado para recibir unha soleira de morteiro ou formigón (non incluída neste prezo).
Subministración e colocación de illamento multicapa a ruído aéreo e de impacto de pisos flotantes, formado por unha lámina de polietileno adherida térmicamente a unha lámina viscoelástica de alta densidade, 3,6 kg/m² de 7 mm de espesor, preparado para recibir unha solera de morteiro ou formigón (non incluída neste prezo). Ata p/p de preparación da superficie soporte, cortes, e desolidarización perimetral realizada co mesmo produto.
Inclúe: Limpeza e preparación da superficie soporte. Preparación do illamento. Colocación do illamento sobre o forxado.
Criterio de medición de proxecto: Superficie medida segundo documentación gráfica de Proxecto.
Criterio de medición de obra: Medirase a superficie realmente executada segundo especificacións do Proxecto.

| Código | Ud | Descrición | Rendemento | Prezo | Importe |
|---|---|---|---|---|---|
| mt17poc020i | m² | Complexo multicapa formado por unha lámina de polietileno adherida térmicamente a unha lámina viscoelástica de alta densidade, 3,6 kg/m², de 7 mm de espesor. (material) | 1.050 | 10.65 | 11.18 |
| mt16aaa030 | m | Cinta autoadhesiva para selado de xuntas. (material) | 0.400 | 0.30 | 0.12 |
| mo049 | h | Oficial 1ª montador de aislamientos. (man de obra) | 0.092 | 15.28 | 1.41 |
| mo092 | h | Axudante montador de aislamientos. (man de obra) | 0.092 | 14.65 | 1.35 |
| % | % | Costes directos complementarios | 2 % | 14.06 | 0.28 |
|  |  | Custos directos |  |  | 14.34 |
