# Tratamento de xunta ríxida en muro de soto de formigón mediante sistema "PANTALLAX"

- Propiedade do arquivo: CYPE INGENIEROS, S.A.
- Formato: FIEBDC-3/2002
- Divisa: EUR
- Custos indirectos: 3.00 %
- Gastos xerais: 13.00 %
- Beneficio industrial: 6.00 %
- IVE: 16.00 %

## N Illamentos e impermeabilizacións

### NI Impermeabilizacións

#### NIJ Xuntas

**NIJ100** m Tratamento de xunta ríxida en muro de soto de formigón mediante sistema "PANTALLAX", composto por apertura e saneado da xunta mediante roza de 5x5 cm; obturación instantánea de vía de auga no interior da roza, sistema Rapid, con morteiro de fraguado ultrarrápido; limpeza da xunta mediante proxección de auga a presión, sistema Proyec; aplicación coma ponte de unión, sistema Osmotic, de conglomerante hidráulico, cun rendimento de 1 kg/m²; selado de xunta, sistema Mortar, con morteiro para reparación e impermeabilización, cun rendimento de 5 kg/m e acabado de reforzo, sistema Elastic, con calea impermeabilizante elástica, cor gris cemento, que actúa coma barreira elástica superficial, cun rendemento de 1,5 kg/m² a primeira capa e 1,5 kg/m² a segunda capa.
Tratamento de xunta ríxida en muro de soto de formigón mediante sistema "PANTALLAX", composto por apertura e saneado da xunta mediante roza de 5x5 cm, deixándoa libre de elementos disgregados e coqueiras; obturación instantánea de vía de auga no interior da roza, sistema Rapid, con morteiro de fraguado ultrarrápido, presionando con forza sobre a zona a obturar, en tantas capas como sexan necesarias ata conseguir o corte da vía de auga; limpeza da xunta mediante proxección de auga a presión, sistema Proyec, eliminando todos os restos de suciedade, graxas e po do soporte, deixando o poro aberto; aplicación coma ponte de unión, sistema Osmotic, de conglomerante hidráulico, cun rendimento de 1 kg/m², que actúa por ósmose saturando a rede capilar do formigón, cun rendimento de 1 kg/m²; selado de xunta, sistema Mortar, con morteiro para reparación e impermeabilización, cun rendimento de 5 kg/m e acabado cunha capa de reforzo, sistema Elastic, con calea impermeabilizante elástica, cor gris cemento, que actúa coma barreira elástica superficial, cun rendemento de 1,5 kg/m² a primeira capa e 1,5 kg/m² a segunda capa, aplicada mentres a primeira capa estea aínda fresca, sen que teña fraguado totalmente. Incluso p/p de limpeza, acopio, retirada e carga manual de restos sobre contedor.
Inclúe: Apertura e saneamento da xunta. Obturación das vías de auga. Limpeza da xunta. Aplicación da ponte de unión. Aplicación da impermeabilización. Aplicación do acabado de reforzo.
Criterio de medición de proxecto: Lonxitude medida segundo documentación gráfica de Proxecto.
Criterio de medición de obra: Medirase a lonxitude realmente executada segundo especificacións do Proxecto.

| Código | Ud | Descrición | Rendemento | Prezo | Importe |
|---|---|---|---|---|---|
| mt09rev010 | kg | Morteiro de fraguado ultrarrápido, para obturación de vías de auga, sistema Rapid "PANTALLAX". (material) | 0.100 | 2.10 | 0.21 |
| mt09liv010a | kg | Conglomerante hidráulico, cor gris cemento, composto de cemento Portland, area de cuarzo y aditivos tensoactivos, para sistema Osmotic "PANTALLAX". (material) | 1.000 | 1.80 | 1.80 |
| mt09rev030a | kg | Morteiro para reparación e impermeabilización de superficies, sistema Mortar "PANTALLAX". (material) | 5.000 | 0.90 | 4.50 |
| mt09liv020a | kg | Calea impermeabilizante elástica, cor gris cemento, composta de cemento Portland, area de cuarzo, aditivos tensoactivos e polímeros, resistente á xiada e ao calor, e permeable ó vapor de auga, para sistema Elastic "PANTALLAX". (material) | 3.000 | 3.90 | 11.70 |
| mq08lch020a | h | Equipo de chorro de agua a presión. (maquinaria) | 0.127 | 5.15 | 0.65 |
| mq08gel010k | h | Grupo electróxeno insonorizado, trifásico, de 45 kVA de potencia. (maquinaria) | 0.127 | 4.81 | 0.61 |
| mo030 | h | Oficial 1ª aplicador de productos impermeabilizantes. (man de obra) | 0.112 | 15.28 | 1.71 |
| mo065 | h | Axudante aplicador de productos impermeabilizantes. (man de obra) | 0.112 | 14.65 | 1.64 |
| % | % | Costes directos complementarios | 2 % | 22.82 | 0.46 |
|  |  | Custos directos |  |  | 23.28 |
