# Impermeabilización de muro de soto ou estrutura soterrada

- Propiedade do arquivo: CYPE INGENIEROS, S.A.
- Formato: FIEBDC-3/2002
- Divisa: EUR
- Custos indirectos: 3.00 %
- Gastos xerais: 13.00 %
- Beneficio industrial: 6.00 %
- IVE: 16.00 %

## N Illamentos e impermeabilizacións

### NI Impermeabilizacións

#### NIM Muros en contacto co terreo

**NIM011** m² Impermeabilización de muro de soto ou estrutura soterrada, por a súa cara exterior, con lámina de betún modificado con elastómero SBS, LBM(SBS)-30/FV (50), previa imprimación con imprimación asfáltica, tipo EB (rendemento: 0,35 kg/m²).
Formación de impermeabilización de muro de soto ou estrutura soterrada, por a súa cara exterior, mediante lámina de betún modificado con elastómero SBS, LBM(SBS)-30/FV (50), con armadura de feltro de fibra de vidro de 60 g/m², de superficie non protexida, previa imprimación con imprimación asfáltica, tipo EB (rendemento: 0,35 kg/m²). Ata p/p de limpeza e preparación da superficie, solapes e bandas de reforzo na coroación e na entrega ó pé do muro no seu encontro coa cimentación.
Inclúe: Todas. Realización de traballos auxiliares na superficie soporte (conformado de ángulos, paso de tubos, etc.). Limpeza e preparación da superficie na que se aplicará a impermeabilización. Aplicación da capa de imprimación. Execución da membrana impermeabilizante. Tratamento dos elementos singulares (ángulos, aristas, etc.). Selado de xuntas.
Criterio de medición de proxecto: Superficie medida segundo documentación gráfica de Proxecto.
Criterio de medición de obra: Medirase a superficie realmente executada segundo especificacións do Proxecto, incluíndo as entregas e os solapes.

| Código | Ud | Descrición | Rendemento | Prezo | Importe |
|---|---|---|---|---|---|
| mt14iea020c | kg | Imprimación asfáltica, tipo EB, UNE 104231. (material) | 0.350 | 2.16 | 0.76 |
| mt14lba010a | m² | Lámina de betún modificado con elastómero SBS, UNE-EN 13707, LBM(SBS)-30/FV (50), con armadura de feltro de fibra de vidro de 60 g/m², de superficie non protexida. (material) | 1.100 | 6.64 | 7.30 |
| op00sop010 |  | Soplete para soldadura de láminas asfálticas. | 1.000 | 0.00 | 0.00 |
| mo027 | h | Oficial 1ª aplicador de láminas impermeabilizantes. (man de obra) | 0.191 | 15.28 | 2.92 |
| mo062 | h | Axudante aplicador de láminas impermeabilizantes. (man de obra) | 0.191 | 14.65 | 2.80 |
| % | % | Costes directos complementarios | 2 % | 13.78 | 0.28 |
|  |  | Custos directos |  |  | 14.06 |
