# Partición desmontable formada por biombo modular mixta (1/5 panel cego + 2/5 vidro + 2/5 panel cego)

- Propiedade do arquivo: CYPE INGENIEROS, S.A.
- Formato: FIEBDC-3/2002
- Divisa: EUR
- Custos indirectos: 3.00 %
- Gastos xerais: 13.00 %
- Beneficio industrial: 6.00 %
- IVE: 16.00 %

## P Particións

### PM Mamparas

#### PMM Modulares

**PMM010** m² Partición desmontable formada por biombo modular mixta (1/5 panel cego + 2/5 vidro + 2/5 panel cego), con paneis de taboleiro aglomerado de 16 mm de espesor con acabado en melamina, fixados mecánicamente con suxeición oculta, entrecalles horizontais emncaixadas en panel con perfil de PVC de 10 mm, e cámara entre paneis rechea con la de roca, vidro laminar de seguridade 6+6 transparente.
Subministración e montaxe de partición desmontable formada por biombo modular mixta (1/5 panel cego + 2/5 vidro + 2/5 panel cego), con paneis de taboleiro aglomerado de 16 mm de espesor con acabado en melamina, fixados mecánicamente con suxeición oculta, entrecalles horizontais emncaixadas en panel con perfil de PVC de 10 mm, e cámara entre paneis rechea con la de roca, vidro laminar de seguridade 6+6 transparente, xunta entre vidros con silicona, sen perfilería entre módulos, perfís verticais internos de aluminio, ocultos entre módulos, perfilaría vista superior de 35x45 mm e inferior de 60x45 mm, de aluminio anodizado ou lacado estándar. Ata p/p de ferraxes, remates, selado de xuntas, soportes, encontros con outros tipos de paramentos, colocación de canalizacións para instalacións e caixeados para mecanismos eléctricos. Totalmente terminada.
Inclúe: Replanteo e marcado dos puntos de fixación. Apromado, nivelamento e fixación dos perfís que forman o armazón. Colocación e fixación do empanelado. Colocación da canalización para instalacións. Tratamento das xuntas do panel. Remate do perímetro do elemento, polas dúas caras.
Criterio de medición de proxecto: Superficie medida segundo documentación gráfica de Proxecto.
Criterio de medición de obra: Medirase a superficie realmente executada segundo especificacións do Proxecto.

| Código | Ud | Descrición | Rendemento | Prezo | Importe |
|---|---|---|---|---|---|
| mt26mmd012qg | m² | Biombo modular mixta (1/5 panel cego + 2/5 vidro + 2/5 panel cego), con paneis de taboleiro aglomerado de 16 mm de espesor con acabado en melamina, fixados mecánicamente con suxeición oculta, entrecalles horizontais emncaixadas en panel con perfil de PVC de 10 mm, e cámara entre paneis rechea con la de roca, vidro laminar de seguridade 6+6 transparente, xunta entre vidros con silicona, sen perfilería entre módulos, perfís verticais internos de aluminio, ocultos entre módulos, perfilaría vista superior de 35x45 mm e inferior de 60x45 mm, de aluminio anodizado ou lacado estándar. (material) | 1.000 | 153.95 | 153.95 |
| op00ato010 |  | Atornillador. | 1.000 | 0.00 | 0.00 |
| mo009 | h | Oficial 1ª montador. (man de obra) | 1.263 | 15.78 | 19.93 |
| mo075 | h | Axudante montador. (man de obra) | 1.263 | 14.65 | 18.50 |
| % | % | Costes directos complementarios | 2 % | 192.38 | 3.85 |
|  |  | Custos directos |  |  | 196.23 |
