# Trasdosado directo sobre partición interior

- Propiedade do arquivo: CYPE INGENIEROS, S.A.
- Formato: FIEBDC-3/2002
- Divisa: EUR
- Custos indirectos: 3.00 %
- Gastos xerais: 13.00 %
- Beneficio industrial: 6.00 %
- IVE: 16.00 %

## P Particións

### PT Tabiques

#### PTW Sistemas de trasdosados de placas

**PTW010** m² Trasdosado directo sobre partición interior, W 622 "KNAUF", realizado con placa de xeso laminado - 15 Standard (A) , ancorada ó paramento vertical mediante perfilería tipo Omega; 30 mm de espesura total, separación entre maestras 600 mm.
Subministración e montaxe de trasdosado directo sobre partición interior, W 622 "KNAUF", de 30 mm de espesura total, composto por placa de xeso laminado tipo Standard (A) de 15 mm de espesor, parafuseada directamente a unha perfilería tipo Omega de aceiro galvanizado de 90x50 e 0,55 mm de espesor, previamente ancorada ó paramento vertical cada 600 mm, con parafusos de aceiro. Incluso p/p de replanteo e trazado en forxados e paramentos da ubicación da perfilaría, zonas de paso e ocos; colocación, ancoraxe ó paramento soporte e nivelación da parafusería auxiliar; corte e fixación das placas mediante parafusería; tratamento das zonas de paso e ocos; execución de ángulos; tratamento de xuntas mediante pasta e cinta de xuntas; recibido das caixas para aloxamento de mecanismos eléctricos e de paso de instalacións, previo replanteo da súa ubicación nas placas e perforación das mesmas, e limpeza final. Totalmente terminado e listo para imprimar, pintar ou revestir (sen incluír neste prezo o illamento a colocar entre o panel e o paramento).
Inclúe: Todas. Replanteo e trazado no forxado inferior e no superior da perfilería. Replanteo sobre o paramento das mestras. Colocación e ancoraxe ó paramento soporte da perfilería auxiliar. Colocación das placas mediante fixacións mecánicas. Replanteo das caixas para aloxamento de mecanismos eléctricos e de paso de instalacións, e posterior perforación das placas. Tratamento das xuntas entre placas. Recibido das caixas para aloxamento de mecanismos eléctricos e de paso de instalacións.
Criterio de medición de proxecto: Superficie medida segundo documentación gráfica de Proxecto, sen duplicar esquinas nin encontros, seguindo os criterios de medición espostos na norma UNE 92305: para ocos de superficie maior ou igual a 5 m² e inferior ou igual a 8 m², deducirase a metade do oco e para ocos de superficie maior a 8 m², deducirase todo o oco.
Criterio de medición de obra: Medirase a superficie realmente executada segundo especificacións do Proxecto, sen duplicar esquinas nin encontros, seguindo os criterios de medición espostos na norma UNE 92305: para ocos de superficie maior ou igual a 5 m² e inferior ou igual a 8 m², deducirase a metade do oco e para ocos de superficie maior a 8 m², deducirase todo o oco.

| Código | Ud | Descrición | Rendemento | Prezo | Importe |
|---|---|---|---|---|---|
| mt12pik015 | kg | Pasta de agarre Perlfix "KNAUF", segundo UNE-EN 14496. (material) | 0.100 | 0.60 | 0.06 |
| mt12pfk011d | m | Maestra Omega "KNAUF" 90x15x50 mm, de chapa de aceiro galvanizado. (material) | 2.000 | 1.52 | 3.04 |
| mt12ppk010b | m² | Placa de xeso laminado A / UNE-EN 520 - 1200 / lonxitude / 15 / bordo afiado, Standard "KNAUF". (material) | 1.050 | 5.23 | 5.49 |
| mt12ptk010ad | Ude | Parafuso autoperforante TN "KNAUF" 3,5x25. (material) | 14.000 | 0.01 | 0.14 |
| mt12pik010b | kg | Pasta de xuntas Jointfiller F-1 GLS "KNAUF", segundo UNE-EN 13963. (material) | 0.300 | 1.39 | 0.42 |
| mt12pck010a | m | Cinta de xuntas "KNAUF" de 50 mm de anchura. (material) | 1.600 | 0.04 | 0.06 |
| op00fre010 |  | Fresadora. | 1.000 | 0.00 | 0.00 |
| op00sie010 |  | Sierra de calar. | 1.000 | 0.00 | 0.00 |
| op00tal010 |  | Taladro. | 1.000 | 0.00 | 0.00 |
| op00ato010 |  | Atornillador. | 1.000 | 0.00 | 0.00 |
| mo048 | h | Oficial 1ª montador de prefabricados interiores. (man de obra) | 0.392 | 15.28 | 5.99 |
| mo091 | h | Axudante montador de prefabricados interiores. (man de obra) | 0.133 | 14.65 | 1.95 |
| % | % | Costes directos complementarios | 2 % | 17.15 | 0.34 |
|  |  | Custos directos |  |  | 17.49 |
