# Perforación de forjado de hormigón macizo, de 20 mm de diámetro, hasta una profundidad máxima de 35 cm, mediante perforadora con coroa diamantada y carga de escombros manual

- Propiedade do arquivo: CYPE INGENIEROS, S.A.
- Formato: FIEBDC-3/2002
- Divisa: EUR
- Custos indirectos: 3.00 %
- Gastos xerais: 13.00 %
- Beneficio industrial: 6.00 %
- IVE: 16.00 %

## P Particións

### PY Axudas

#### PYF Perforaciones en hormigón

**PYF010** Ude Perforación de forjado de hormigón macizo, de 20 mm de diámetro, hasta una profundidad máxima de 35 cm, mediante perforadora con coroa diamantada y carga de escombros manual.
Perforación con corte húmedo de forjado de hormigón macizo, de 20 mm de diámetro, hasta una profundidad máxima de 35 cm, mediante perforadora con coroa diamantada. Incluso p/p de limpieza, acopio, retirada y carga manual de escombros sobre camión o contenedor.
Inclúe: Replanteo das zonas a perforar. Perforación con corona diamantada. Fragmentación dos entullos en pezas manexables. Retirada e acopio de entullos. Limpeza dos restos de obra. Carga manual de cascallos sobre camión ou contedor.
Criterio de medición de proxecto: Número de unidades previstas, segundo documentación gráfica de Proxecto.
Criterio de medición de obra: Medirase o número de unidades realmente executadas segundo especificacións do Proxecto.

| Código | Ud | Descrición | Rendemento | Prezo | Importe |
|---|---|---|---|---|---|
| mq05per010 | h | Perforadora con corona diamantada y soporte. (maquinaria) | 0.392 | 25.00 | 9.80 |
| mo104 | h | Peón ordinario construcción. (man de obra) | 0.340 | 13.97 | 4.75 |
| % | % | Costes directos complementarios | 2 % | 14.55 | 0.29 |
|  |  | Custos directos |  |  | 14.84 |
