# Aplacado con baldosa cerámica de gres porcelánico

- Propiedade do arquivo: CYPE INGENIEROS, S.A.
- Formato: FIEBDC-3/2002
- Divisa: EUR
- Custos indirectos: 3.00 %
- Gastos xerais: 13.00 %
- Beneficio industrial: 6.00 %
- IVE: 16.00 %

## R Revestimentos

### RC Chapados e aplacados

#### RCG Cerámicos/Gres

**RCG060** m² Aplacado con baldosa cerámica de gres porcelánico, estilo textil "PORCELANATTO", capacidade de absorción de auga E<0,5%, grupo BIa, 60x60 cm, colocada mediante el sistema de aplacado mixto con ancoraxe visto, con dobre encolado e grampa tipo Omega, sobre capa de regularización (non incluída neste prezo).
Subministración e colocación de aplacado con baldosa cerámica de gres porcelánico, estilo textil "PORCELANATTO", capacidade de absorción de auga E<0,5%, grupo BIa, 60x60 cm, segundo UNE-EN 14411, con proceso de rectificado e mecanizado de bordos; incluso p/p de elementos de ancoraxe (grampas Omega) e elementos de fixación, colocada sobre capa de regularización (non incluída neste prezo), mediante o sistema de aplacado mixto con ancoraxe visto, utilizando a técnica de dobre encolado con adhesivo para baldosas cerámicas T200 Flex-Porcelánico e grampa tipo Omega, de aceiro inoxidable AISI304. Ata p/p de fixación dos ancoraxes mediante tacos e parafusos.
Inclúe: Todas. Replanteo dos eixos verticais e horizontais das xuntas. Aplicación do adhesivo cementoso sobre o soporte. Peiteado do adhesivo con aplanadora dentada. Aplicación do adhesivo no dorso da baldosa cerámica. Colocación da baldosa. Fixación do ancoraxe de seguridade. Correcto posicionamento e apriete do ancoraxe de seguridade. Formación de xuntas de movimento. Resolución de puntos singulares. Rexuntado de baldosas. Acabado e limpeza final.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt19pct035ka | m² | Baldosa cerámica de gres porcelánico, estilo textil "PORCELANATTO", capacidade de absorción de auga E<0,5%, grupo BIa, 60x60 cm, segundo UNE-EN 14411, con proceso de rectificado e mecanizado de bordos; incluso p/p de elementos de ancoraxe (grampas Omega) e elementos de fixación. (material) | 1.050 | 46.00 | 48.30 |
| mt09mtc010j | kg | Adhesivo cementoso mellorado, C2 TE S1, con deslizamento reducido e tempo aberto ampliado T200 Flex-Porcelánico, segundo UNE-EN 12004, "TAU CERÁMICA", para a colocación en capa fina de pavimentos e revestimentos de material cerámico en interiores e exteriores, composto por cementos de alta resistencia, áridos seleccionados e alto contenido en resinas sintéticas. (material) | 5.000 | 0.51 | 2.55 |
| mt09mtc020a | kg | Morteiro técnico coloreado, C G2, Line-Fix "TAU CERÁMICA", para rexuntado de baldosas cerámicas, con xunta de entre 3 e 15 mm, segundo UNE-EN 12004, "TAU CERÁMICA". (material) | 4.000 | 0.83 | 3.32 |
| op00sie030 |  | Sierra de disco de diamante, para mesa de trabajo, de corte húmedo. | 1.000 | 0.00 | 0.00 |
| mo012 | h | Oficial 1ª montador de aplacados cerámicos. (man de obra) | 1.294 | 15.28 | 19.77 |
| mo076 | h | Axudante montador de aplacados cerámicos. (man de obra) | 1.294 | 14.65 | 18.96 |
| % | % | Costes directos complementarios | 2 % | 92.90 | 1.86 |
|  |  | Custos directos |  |  | 94.76 |
