# Reparación de pavimento de formigón impreso con morteiro de dúas compoñentes

- Propiedade do arquivo: CYPE INGENIEROS, S.A.
- Formato: FIEBDC-3/2002
- Divisa: EUR
- Custos indirectos: 3.00 %
- Gastos xerais: 13.00 %
- Beneficio industrial: 6.00 %
- IVE: 16.00 %

## R Revestimentos

### RS Solos e pavimentos

#### RSY Reparacións

**RSY011** m² Reparación de pavimento de formigón impreso con morteiro de dúas compoñentes, a base de polímeros, fibras e aditivos, en capa de 20 mm de grosor medio, posterior aplicación dunha capa de rodadura de morteiro de cemento, mellorado con aditivos e coloreado e vetido do líquido de curado (sen incluir a preparación do soporte).
Reparación de pavimento de formigón impreso con morteiro de dúas compoñentes, a base de polímeros, fibras e aditivos, en capa de 20 mm de grosor medio, posterior aplicación dunha capa de rodaxe de morteiro de cemento, mellorado con aditivos e coloreado. Ata p/p de limpeza previa do soporte con auga, secado dá auga sobrante, preparación do morteiro, estampación do morteiro co molde correspondente, protección e curado das zonas reparadas mediante a aplicación, con rodete ou pulverizador, de líquido de curado impermeable e incoloro, tras estender a capa de rodaxe. Sen incluír a preparación do soporte.
Inclúe: Limpeza do soporte con auga. Verquido do morteiro. Extendido da capa de rodadura. Estampación do morteiro. Aplicación o líquido de curado.
Criterio de medición de proxecto: Superficie medida segundo documentación gráfica de Proxecto.
Criterio de medición de obra: Medirase a superficie realmente executada segundo especificacións do Proxecto.

| Código | Ud | Descrición | Rendemento | Prezo | Importe |
|---|---|---|---|---|---|
| mt09mre020 | kg | Morteiro de dous compoñentes, a base de polímeros, fibras e aditivos, para reparación de pavimentos de formigón impreso. (material) | 40.000 | 0.80 | 32.00 |
| mt09mre021 | kg | Morteiro de cemento, mellorado con aditivos e coloreado con pigmentos, para formación de capa de rodadura en pavimentos de formigón impreso. (material) | 4.000 | 0.45 | 1.80 |
| mt09mre022 | kg | Líquido de curado impermeable e incoloro, formado por resinas sintéticas resistentes ós álcalis, para o curado de morteiros e formigóns. (material) | 0.150 | 3.19 | 0.48 |
| mo018 | h | Oficial 1ª construcción. (man de obra) | 0.616 | 15.28 | 9.41 |
| mo072 | h | Axudante construcción. (man de obra) | 0.616 | 14.65 | 9.02 |
| mo104 | h | Peón ordinario construcción. (man de obra) | 0.308 | 13.97 | 4.30 |
| % | % | Costes directos complementarios | 2 % | 57.01 | 1.14 |
|  |  | Custos directos |  |  | 58.15 |
