# Falso teito rexistrable

- Propiedade do arquivo: CYPE INGENIEROS, S.A.
- Formato: FIEBDC-3/2002
- Divisa: EUR
- Custos indirectos: 3.00 %
- Gastos xerais: 13.00 %
- Beneficio industrial: 6.00 %
- IVE: 16.00 %

## R Revestimentos

### RT Falsos teitos

#### RTB Rexistrables, de placas de escaiola

**RTB029** m² Falso teito rexistrable, situado a una altura menor de 4 m, sistema Focnoplak "EL ALTERÓN", formado por placas de escaiola con borde escalonado, alixeiradas con perlita e reforzadas con fibra de vidro, de cor branca, de 60x60 cm e 20 mm de espesor, modelo Fisurado, apoiadas sobre perfilería semioculta lacada de 15 mm de ancho.
Subministración e montaxe de falso teito rexistrable, situado a una altura menor de 4 m, sistema Focnoplak "EL ALTERÓN", formado por placas de escaiola con borde escalonado, alixeiradas con perlita e reforzadas con fibra de vidro, de cor branca, de 60x60 cm e 20 mm de espesor, modelo Fisurado, apoiadas sobre perfilería semioculta lacada con perfís primarios e secundarios de 15 mm de ancho e angulares de borde, colgando o conxunto de tirantes regulables formados por varilla lisa e gancho. Ata p/p de accesorios de fixación, completamente instalado.
Inclúe: Todas. Replanteo dos eixos da trama modular. Nivelación e colocación dos perfís angulares. Replanteo dos perfís primarios da trama. Sinalización dos puntos de ancoraxe ó forxado. Nivelación e suspensión dos perfís primarios e secundarios da trama. Colocación das placas.
Criterio de medición de proxecto: Superficie medida entre paramentos, segundo documentación gráfica de Proxecto, sen descontar ocos para instalacións.
Criterio de medición de obra: Medirase a superficie realmente executada segundo especificacións do Proxecto, sen descontar ocos para instalacións.

| Código | Ud | Descrición | Rendemento | Prezo | Importe |
|---|---|---|---|---|---|
| mt12pea500a | m | Perfil metálico angular, de cor branca, de 3000 mm de lonxitude e 20x24 mm de sección, "EL ALTERÓN", para a realización de falsos teitos rexistrables, segundo UNE-EN 13964. (material) | 0.500 | 1.49 | 0.75 |
| mt12pea550 | Ude | Tirante regulable con vareta lisa de 1 m de lonxitude e 3 mm de diámetro e gancho, "EL ALTERÓN". (material) | 1.000 | 0.28 | 0.28 |
| mt12pea510b | m | Perfil metálico de aceiro galvanizado, de cor branca, de 3600 mm de lonxitude, 15 mm de anchura e 38 mm de altura, "EL ALTERÓN", para a realización de falsos teitos rexistrables, segundo UNE-EN 13964. (material) | 0.840 | 2.01 | 1.69 |
| mt12pea510l | m | Perfil metálico de aceiro galvanizado, de cor branca, de 1200 mm de lonxitude, 15 mm de anchura e 38 mm de altura, "EL ALTERÓN", para a realización de falsos teitos rexistrables, segundo UNE-EN 13964. (material) | 1.700 | 2.01 | 3.42 |
| mt12pea510v | m | Perfil metálico de aceiro galvanizado, de cor branca, de 600 mm de lonxitude, 15 mm de anchura e 38 mm de altura, "EL ALTERÓN", para a realización de falsos teitos rexistrables, segundo UNE-EN 13964. (material) | 0.840 | 2.01 | 1.69 |
| mt12pea020daa | m² | Placa de escaiola con borde escalonado, alixeirada con perlita e reforzada con fibra de vidro, de cor branca, de 60x60 cm e 20 mm de espesor, modelo Fisurado "EL ALTERÓN", para apoiar sobre perfilería de 15 mm de ancho, para a realización de falsos teitos rexistrables segundo UNE-EN 14246. (material) | 1.050 | 7.78 | 8.17 |
| op00fre010 |  | Fresadora. | 1.000 | 0.00 | 0.00 |
| op00ato010 |  | Atornillador. | 1.000 | 0.00 | 0.00 |
| mo033 | h | Oficial 1ª escaiolista. (man de obra) | 0.296 | 15.28 | 4.52 |
| mo068 | h | Axudante escaiolista. (man de obra) | 0.296 | 14.65 | 4.34 |
| % | % | Costes directos complementarios | 2 % | 24.86 | 0.50 |
|  |  | Custos directos |  |  | 25.36 |
