# Arqueta de conexión eléctrica

- Propiedade do arquivo: CYPE INGENIEROS, S.A.
- Formato: FIEBDC-3/2002
- Divisa: EUR
- Custos indirectos: 3.00 %
- Gastos xerais: 13.00 %
- Beneficio industrial: 6.00 %
- IVE: 16.00 %

## U Urbanización interior da parcela

### UI Iluminación exterior

#### UIA Arquetas

**UIA010** Ude Arqueta de conexión eléctrica, prefabricada de formigón, sen fondo, rexistrable, de 80x80x110 cm de medidas interiores, con marco de chapa galvanizada e tapa de formigón armado alixeirado, de 89,5x88,5 cm.
Subministración e montaxe de arqueta de conexión eléctrica, prefabricada de formigón, sen fondo, rexistrable, de 80x80x110 cm de medidas interiores, con paredes rebaixadas para a entrada de tubos, capaz de soportar unha carga de 400 kN, con marco de chapa galvanizada e tapa de formigón armado alixeirado, de 89,5x88,5 cm, para arqueta de conexión eléctrica, capaz de soportar unha carga de 125 kN. Incluso escavación manual e recheo do trasdós con material granular, conexións de tubos e remates. Completamente acabada.
Inclúe: Replanteo da arqueta. Escavación con medios manuais. Eliminación das terras soltas do fondo da excavación. Colocación da arqueta prefabricada. Formación de buracos para conexionado de tubos. Empalme dos tubos á arqueta. Colocación da tapa e os accesorios. Recheo do trasdós.
Criterio de medición de proxecto: Número de unidades previstas, segundo documentación gráfica de Proxecto.
Criterio de medición de obra: Medirase o número de unidades realmente executadas segundo especificacións do Proxecto.

| Código | Ud | Descrición | Rendemento | Prezo | Importe |
|---|---|---|---|---|---|
| mt35arg100g | Ude | Arqueta de conexión eléctrica, prefabricada de formigón, sen fondo, rexistrable, de 80x80x110 cm de medidas interiores, con paredes rebaixadas para a entrada de tubos, capaz de soportar unha carga de 400 kN. (material) | 1.000 | 81.14 | 81.14 |
| mt35arg105e | Ude | Marco de chapa galvanizada e tapa de formigón armado alixeirado, de 89,5x88,5 cm, para arqueta de conexión eléctrica, capaz de soportar unha carga de 125 kN. (material) | 1.000 | 86.40 | 86.40 |
| mt01arr010a | t | Grava de canteira, de 19 a 25 mm de diámetro. (material) | 1.738 | 7.23 | 12.57 |
| mo039 | h | Oficial 1ª construcción de obra civil. (man de obra) | 0.565 | 15.28 | 8.63 |
| mo082 | h | Axudante construcción de obra civil. (man de obra) | 3.790 | 14.65 | 55.52 |
| % | % | Costes directos complementarios | 2 % | 244.26 | 4.89 |
|  |  | Custos directos |  |  | 249.15 |
