# Sebe de Aligustre (Ligustrum japonicum) de 0,3-0,5 m de altura, cunha densidade de 4 plantas/m

- Propiedade do arquivo: CYPE INGENIEROS, S.A.
- Formato: FIEBDC-3/2002
- Divisa: EUR
- Custos indirectos: 3.00 %
- Gastos xerais: 13.00 %
- Beneficio industrial: 6.00 %
- IVE: 16.00 %

## U Urbanización interior da parcela

### UJ Xardinería

#### UJV Cerramentos naturais

**UJV010** m Sebe de Aligustre (Ligustrum japonicum) de 0,3-0,5 m de altura, cunha densidade de 4 plantas/m.
Formación de sebe de Aligustre (Ligustrum japonicum) de 0,3-0,5 m de altura, cunha densidade de 4 plantas/m, subministradas en colector e plantadas en gabia. Ata p/p de aporte de terras e primer rego.
Inclúe: Apertura de gabia cos medios indicados. Abonado do terreo. Plantación. Primeiro rego.
Criterio de medición de proxecto: Lonxitude medida segundo documentación gráfica de Proxecto.
Criterio de medición de obra: Medirase a lonxitude realmente executada segundo especificacións do Proxecto.

| Código | Ud | Descrición | Rendemento | Prezo | Importe |
|---|---|---|---|---|---|
| mt48ecr010a | Ude | Aligustre (Ligustrum japonicum), de 0,3-0,5 m de altura, subministrada en contenedor. (material) | 4.000 | 0.45 | 1.80 |
| mt48tie020 | kg | Substrato vexetal fertilizado. (material) | 1.500 | 0.52 | 0.78 |
| mt08aaa010a | m³ | Auga. (material) | 1.500 | 1.15 | 1.73 |
| mq01pan070 | h | Mini pala cargadora sobre neumáticos, de 40 CV. (maquinaria) | 0.132 | 34.86 | 4.60 |
| op00coo010 |  | Cortasetos. | 1.000 | 0.00 | 0.00 |
| mo038 | h | Oficial 1ª xardineiro. (man de obra) | 0.093 | 15.28 | 1.42 |
| mo106 | h | Peón xardineiro. (man de obra) | 0.291 | 13.97 | 4.07 |
| % | % | Costes directos complementarios | 2 % | 14.40 | 0.29 |
|  |  | Custos directos |  |  | 14.69 |
