# Red de protección tipo pantalla de poliamida de alta tenacidade

- Propiedade do arquivo: CYPE INGENIEROS, S.A.
- Formato: FIEBDC-3/2002
- Divisa: EUR
- Custos indirectos: 3.00 %
- Gastos xerais: 13.00 %
- Beneficio industrial: 6.00 %
- IVE: 16.00 %

## Y Seguridade e saúde

### YC Sistemas de protección colectiva

#### YCK Protección de huecos verticales

**YCK010** m Red de protección tipo pantalla de poliamida de alta tenacidade, color branca, con rodapié de malla de polietileno de alta densidade, para cubrir huecos verticales en los bordes perimetrales de la estructura, en planta de ata 3 m de altura libre.
Red de protección tipo pantalla de poliamida de alta tenacidade, color branca, con cuerda de red de calibre 4 mm y rodapié de malla de polietileno de alta densidade, color verde, para cubrir huecos verticales en los bordes perimetrales de la estructura, anclada al forjado cada 50 cm con elementos metálicos, en planta de ata 3 m de altura libre. Incluso p/p de cuerda de unión, mantenimiento en condiciones seguras durante todo el periodo de tiempo que se requiera y desmontaje.
Inclúe: Replanteo de los anclajes. Colocación de los anclajes de la red al forjado. Colocación de las redes con cuerdas de unión. Desmontaxe do conxunto. Retirada a contedor.
Criterio de medición de proxecto: Lonxitude medida segundo Estudo o Estudo Básico de Seguridade e Saúde.

| Código | Ud | Descrición | Rendemento | Prezo | Importe |
|---|---|---|---|---|---|
| mt50spr015 | m² | Red vertical de protección, de poliamida de alta tenacidade, de cor branca. Corda de rede de calibre 4 mm. Configuración da rede al rombo. (material) | 3.500 | 1.30 | 4.55 |
| mt50jpr070a | m | Corda de unión UNE-EN 1263-1 N de polipropileno de alta tenacidade, con tratamento ós raios UV, D=8 mm e carga de rotura superior a 7,5 kN. (material) | 0.210 | 0.14 | 0.03 |
| mt50spr050 | m² | Malla tupida de polietileno de alta densidade, con tratamento ultravioleta, cor verde, 60% de porcentaje de cortaviento, con orificios cada 20 cm en todo o perímetro para a súa inserción nos módulos dos andamios. (material) | 0.300 | 0.44 | 0.13 |
| mt50spr090a | Ude | Gancho de fixación de 7 mm de diámetro, de aceiro galvanizado en quente. (material) | 2.300 | 0.44 | 1.01 |
| mo018 | h | Oficial 1ª construcción. (man de obra) | 0.127 | 15.28 | 1.94 |
| mo104 | h | Peón ordinario construcción. (man de obra) | 0.127 | 13.97 | 1.77 |
| % | % | Costes directos complementarios | 2 % | 9.43 | 0.19 |
|  |  | Custos directos |  |  | 9.62 |
