# Rehabilitación enerxética de edificio mediante a colocación de caixa de extracción

- Propiedade do arquivo: CYPE INGENIEROS, S.A.
- Formato: FIEBDC-3/2002
- Divisa: EUR
- Custos indirectos: 3.00 %
- Gastos xerais: 13.00 %
- Beneficio industrial: 6.00 %
- IVE: 16.00 %

## Z Rehabilitación enerxética

### ZV Ventilación

#### ZVM Sistemas de ventilación mecánica

**ZVM050** Ude Rehabilitación enerxética de edificio mediante a colocación de caixa de extracción, serie C.VEC micro-watt +, modelo C.VEC 1000 RH micro-watt + "ALDER", caudal máximo 1000 m³/h, para sistema de ventilación mecánica controlada.
Rehabilitación enerxética de edificio mediante a subministración e montaxe no extremo exterior do conduto de extracción (boca de expulsión) de caixa de extracción, serie C.VEC micro-watt +, modelo C.VEC 1000 RH micro-watt + "ALDER", de potencia nominal 0,245 kW, motor asíncrono de 4 polos, protección IP 44, illamento clase B, para alimentación monofásica a 230 V e 50 Hz de frecuencia, caudal máximo 1000 m³/h, nivel de presión sonora 79 dBA, con boca para conexión a conduto de extracción de 315 mm de diámetro e boca de saída rectangular de 182x131 mm, para transportar aire a 400°C durante media hora, segundo UNE-EN 12101-3, para instalación del sistema de ventilación mecánica controlada. Ata accesorios e elementos de fixación. Totalmente montada, conectada e probada.
Inclúe: Replanteo. Colocación e fixación da caixa de extracción. Conexionado.
Criterio de medición de proxecto: Número de unidades previstas, segundo documentación gráfica de Proxecto.
Criterio de medición de obra: Medirase o número de unidades realmente executadas segundo especificacións do Proxecto.

| Código | Ud | Descrición | Rendemento | Prezo | Importe |
|---|---|---|---|---|---|
| mt20sva005i | Ude | Caixa de extracción, serie C.VEC micro-watt +, modelo C.VEC 1000 RH micro-watt + "ALDER", de potencia nominal 0,245 kW, motor asíncrono de 4 polos, protección IP 44, illamento clase B, para alimentación monofásica a 230 V e 50 Hz de frecuencia, caudal máximo 1000 m³/h, nivel de presión sonora 79 dBA, con boca para conexión a conduto de extracción de 315 mm de diámetro e boca de saída rectangular de 182x131 mm, para transportar aire a 400°C durante media hora, segundo UNE-EN 12101-3. (material) | 1.000 | 2131.80 | 2131.80 |
| mt20sva905e | Ude | Accesorios e elementos de fixación de caixa de extracción, "ALDER". (material) | 1.000 | 78.03 | 78.03 |
| mo009 | h | Oficial 1ª montador. (man de obra) | 0.129 | 15.78 | 2.04 |
| mo075 | h | Axudante montador. (man de obra) | 0.129 | 14.65 | 1.89 |
| % | % | Costes directos complementarios | 2 % | 2213.76 | 44.28 |
|  |  | Custos directos |  |  | 2258.04 |
