# Captador solar térmico completo

- Propiedade do arquivo: CYPE INGENIEROS, S.A.
- Formato: FIEBDC-3/2002
- Divisa: EUR
- Custos indirectos: 3.00 %
- Gastos xerais: 13.00 %
- Beneficio industrial: 6.00 %
- IVE: 16.00 %

## I Instalacións

### IC Calefacción, climatización y A.Q.S.

#### ICB Captación solar

**ICB005** Ude Captador solar térmico completo, partido, para instalación individual, para colocación sobre cuberta plana, composto por: dous paneis de 2320x1930x90 mm en conxunto, superficie útil total 4,04 m², rendemento óptico 0,819 e coeficiente de perdas primario 4,227 W/m²K, segundo UNE-EN 12975-2, depósito de 300 l, grupo de bombeo individual, centralita solar térmica programable.
Subministración e instalación de captador solar térmico completo, partido, para instalación individual, para colocación sobre cuberta plana, formado por: dous paneis de 2320x1930x90 mm en conxunto, superficie útil total 4,04 m², rendemento óptico 0,819 e coeficiente de perdas primario 4,227 W/m²K, segundo UNE-EN 12975-2; superficie absorbente e conductos de cobre; cuberta protectora de cristal de 4 mm de espesor; depósito de 300 l, cun serpentín; grupo de bombeo individual con vaso de expansión de 18 l e vaso pre-expansión; centralita solar térmica programable; kit de montaxe para dous paneis sobre cuberta plana; dobre te sonda-purgador e purgador automático de aire, incluso líquido de recheo para captador solar térmico. Totalmente montado, conexionado e posto en marcha pola empresa instaladora para a comprobación do seu correcto funcionamento.
Inclúe: Todas. Replanteo do conxunto. Colocación da estrutura soporte. Colocación e fixación dos paneis sobre a estrutura soporte. Colocación do sistema de acumulación solar. Conexionado coa rede de condución de auga. Enchido do circuíto. Posta en marcha.
Criterio de medición de proxecto: Número de unidades previstas, segundo documentación gráfica de Proxecto.
Criterio de medición de obra: Medirase o número de unidades realmente executadas segundo especificacións do Proxecto.

| Código | Ud | Descrición | Rendemento | Prezo | Importe |
|---|---|---|---|---|---|
| mt38csg010bj | Ude | Captador solar térmico completo, partido, para instalación individual, para colocación sobre cuberta plana, formado por: dous paneis de 2320x1930x90 mm en conxunto, superficie útil total 4,04 m², rendemento óptico 0,819 e coeficiente de perdas primario 4,227 W/m²K, segundo UNE-EN 12975-2; superficie absorbente e conductos de cobre; cuberta protectora de cristal de 4 mm de espesor; depósito de 300 l, cun serpentín; grupo de bombeo individual con vaso de expansión de 18 l e vaso pre-expansión; centralita solar térmica programable; kit de montaxe para dous paneis sobre cuberta plana; dobre te sonda-purgador e purgador automático de aire. (material) | 1.000 | 2822.04 | 2822.04 |
| mt38csg100 | l | Solución auga-glicol para recheo de captador solar térmico, para unha temperatura de traballo de -28°C a +200°C. (material) | 2.720 | 4.00 | 10.88 |
| mo007 | h | Oficial 1ª instalador de captadores solares. (man de obra) | 4.383 | 15.78 | 69.16 |
| mo099 | h | Axudante instalador de captadores solares. (man de obra) | 4.383 | 14.62 | 64.08 |
| % | % | Costes directos complementarios | 2 % | 2966.16 | 59.32 |
|  |  | Custos directos |  |  | 3025.48 |
