# Caldeira de pé, de baixa temperatura

- Propiedade do arquivo: CYPE INGENIEROS, S.A.
- Formato: FIEBDC-3/2002
- Divisa: EUR
- Custos indirectos: 3.00 %
- Gastos xerais: 13.00 %
- Beneficio industrial: 6.00 %
- IVE: 16.00 %

## I Instalacións

### IC Calefacción, climatización y A.Q.S.

#### ICG Caldeiras a gas

**ICG235** Ude Caldeira de pé, de baixa temperatura, tecnoloxía Thermostream (principio de anticondensación, non necesita temperatura mínima de retorno), con corpo de fundición de ferro GL 180M e condensador exterior, para quemador presurizado de gas, potencia útil 115 kW, peso 650 kg, dimensións 2075x880x1035 mm, modelo Logano GE315 B "BUDERUS", con cadro de regulación Logamatic 4211 (con unidade de mando MEC 2) para a regulación da caldeira en función da temperatura exterior, dun circuíto de calefacción, do circuito de A.Q.S. e do circuíto de recirculación de A.Q.S., con sonda de temperatura exterior,.
Subministración e instalación de caldeira de pé, de baixa temperatura, tecnoloxía Thermostream (principio de anticondensación, non necesita temperatura mínima de retorno), con corpo de fundición de ferro GL 180M e condensador exterior, para quemador presurizado de gas, potencia útil 115 kW, peso 650 kg, dimensións 2075x880x1035 mm, modelo Logano GE315 B "BUDERUS", con cadro de regulación Logamatic 4211 (con unidade de mando MEC 2) para a regulación da caldeira en función da temperatura exterior, dun circuíto de calefacción, do circuito de A.Q.S. e do circuíto de recirculación de A.Q.S., con sonda de temperatura exterior, de 5 elementos ensamblados,. Ata válvula de seguridade, purgadores, pirostato e desaugue a sumidoiro para o baleirado da caldeira e o drenaxe da válvula de seguridade, sen incluír o conduto para evacuación dos produtos da combustión que enlaza a caldeira coa cheminea. Totalmente montada, conexionada e posta en marcha pola empresa instaladora para a comprobación do seu correcto funcionamento.
Inclúe: Replanteo. Presentación dos elementos. Montaxe da caldeira e os seus accesorios. Conexionado coas redes de condución de auga, de gas, de salubridade e eléctrica, e co conduto de evacuación dos produtos da combustión. Posta en marcha.
Criterio de medición de proxecto: Número de unidades previstas, segundo documentación gráfica de Proxecto.
Criterio de medición de obra: Medirase o número de unidades realmente executadas segundo especificacións do Proxecto.

| Código | Ud | Descrición | Rendemento | Prezo | Importe |
|---|---|---|---|---|---|
| mt38cbu067ab | Ude | Caldeira de pé, de baixa temperatura, tecnoloxía Thermostream (principio de anticondensación, non necesita temperatura mínima de retorno), con corpo de fundición de ferro GL 180M e condensador exterior, para quemador presurizado de gas, potencia útil 115 kW, peso 650 kg, dimensións 2075x880x1035 mm, modelo Logano GE315 B "BUDERUS", con cadro de regulación Logamatic 4211 (con unidade de mando MEC 2) para a regulación da caldeira en función da temperatura exterior, dun circuíto de calefacción, do circuito de A.Q.S. e do circuíto de recirculación de A.Q.S., con sonda de temperatura exterior, de 5 elementos ensamblados. (material) | 1.000 | 10037.00 | 10037.00 |
| mt38ccg110c | Ude | Quemador presurizado modulante para gas, de potencia máxima 120 kW, con encendido electrónico. (material) | 1.000 | 1550.00 | 1550.00 |
| mt37svs010a | Ude | Válvula de seguridade, de latón, con rosca de 1/2" de diámetro, tarada a 3 bar de presión. (material) | 1.000 | 4.42 | 4.42 |
| mt37sgl020d | Ude | Purgador automático de aire con boia e rosca de 1/2" de diámetro, corpo e tapa de latón, para unha presión máxima de traballo de 6 bar e unha temperatura máxima de 110°C. (material) | 2.000 | 6.92 | 13.84 |
| mt38sss120 | Ude | Pirostato de rearme manual. (material) | 1.000 | 70.41 | 70.41 |
| mt38www050 | Ude | Desaugue a sumidoiro, para o drenaxe da válvula de seguridade, composto por 1 m de tubo de aceiro negro de 1/2" e funil desaugadoiro, incluso p/p de accesorios e pezas especiais. (material) | 1.000 | 15.00 | 15.00 |
| mt38www010 | Ude | Material auxiliar para instalacions de calefacción. (material) | 1.000 | 1.68 | 1.68 |
| mt37www010 | Ude | Material auxiliar para instalacións de fontanería. (material) | 1.000 | 1.40 | 1.40 |
| mt38ccg021a | Ude | Posta en marcha do queimador para gas. (material) | 1.000 | 150.00 | 150.00 |
| mo002 | h | Oficial 1ª calefactor. (man de obra) | 4.008 | 15.78 | 63.25 |
| mo094 | h | Axudante calefactor. (man de obra) | 4.008 | 14.62 | 58.60 |
| % | % | Costes directos complementarios | 2 % | 11965.60 | 239.31 |
|  |  | Custos directos |  |  | 12204.91 |
