# Caldeira de pé, de condensación

- Propiedade do arquivo: CYPE INGENIEROS, S.A.
- Formato: FIEBDC-3/2002
- Divisa: EUR
- Custos indirectos: 3.00 %
- Gastos xerais: 13.00 %
- Beneficio industrial: 6.00 %
- IVE: 16.00 %

## I Instalacións

### IC Calefacción, climatización y A.Q.S.

#### ICG Caldeiras a gas

**ICG237** Ude Caldeira de pé, de condensación, con corpo de fundición de aluminio, gran illamento térmico e queimador modulante de gas natural, potencia útil 90 kW, peso 205 kg, dimensións 600x994x1400 mm, modelo Logano GB312 "BUDERUS", con cadro de regulación Logamatic EMS, cadro de mando para o control da temperatura ambiental, modelo RC35, con sonda exterior, modelo FA.
Subministración e instalación de caldeira de pé, de condensación, con corpo de fundición de aluminio, gran illamento térmico e queimador modulante de gas natural, potencia útil 90 kW, peso 205 kg, dimensións 600x994x1400 mm, modelo Logano GB312 "BUDERUS", con cadro de regulación Logamatic EMS, cámara de combustión estanca, construcción compacta, cadro de mando para o control da temperatura ambiental, modelo RC35, con sonda exterior, modelo FA. Ata válvula de seguridade, purgadores, pirostato e desaugue a sumidoiro para o baleirado da caldeira e o drenaxe da válvula de seguridade, sen incluír o conduto para evacuación dos produtos da combustión que enlaza a caldeira coa cheminea. Totalmente montada, conexionada e posta en marcha pola empresa instaladora para a comprobación do seu correcto funcionamento.
Inclúe: Replanteo. Presentación dos elementos. Montaxe da caldeira e os seus accesorios. Conexionado coas redes de condución de auga, de gas, de salubridade e eléctrica, e co conduto de evacuación dos produtos da combustión. Posta en marcha.
Criterio de medición de proxecto: Número de unidades previstas, segundo documentación gráfica de Proxecto.
Criterio de medición de obra: Medirase o número de unidades realmente executadas segundo especificacións do Proxecto.

| Código | Ud | Descrición | Rendemento | Prezo | Importe |
|---|---|---|---|---|---|
| mt38cbu060a | Ude | Caldeira de pé, de condensación, con corpo de fundición de aluminio, gran illamento térmico e queimador modulante de gas natural, potencia útil 90 kW, peso 205 kg, dimensións 600x994x1400 mm, modelo Logano GB312 "BUDERUS", con cadro de regulación Logamatic EMS, cámara de combustión estanca, construcción compacta. (material) | 1.000 | 9030.00 | 9030.00 |
| mt38cbu500a | Ude | Cadro de mando para o control da temperatura ambiental, modelo RC35 "BUDERUS", regulación de ata 4 circuítos, 1 directo e 3 con válvulas misturadoras, regulación da temperatura con funcionamento nocturno, programación diaria e semanal, programación de A.Q.S. (material) | 1.000 | 237.00 | 237.00 |
| mt38cbu535a | Ude | Sonda de temperatura exterior, modelo FA "BUDERUS". (material) | 1.000 | 15.00 | 15.00 |
| mt35cun020a | m | Cable unipolar ES07Z1-K (AS), non propagador da chama, con conductor multifilar de cobre clase 5 (-K) de 1,5 mm² de sección, con illamento de composto termoplástico a base de poliolefina ceibe de halóxenos con baixa emisión de fumes e gases corrosivos (Z1), sendo a súa tensión asignada de 450/750 V. Segundo UNE 211025. (material) | 30.000 | 0.41 | 12.30 |
| mt35aia010a | m | Tubo curvable de PVC, corrugado, de cor negra, de 16 mm de diámetro nominal, para canalización empotrada en obra de fábrica (paredes e teitos). Resistencia á compresión 320 N, resistencia ó impacto 1 xulio, temperatura de traballo -5°C ata 60°C, con grao de protección IP 545 segundo UNE 20324, non propagador da chama. Segundo UNE-EN 61386-1 e UNE-EN 61386-22. (material) | 10.000 | 0.26 | 2.60 |
| mt37svs010a | Ude | Válvula de seguridade, de latón, con rosca de 1/2" de diámetro, tarada a 3 bar de presión. (material) | 1.000 | 4.42 | 4.42 |
| mt37sgl020d | Ude | Purgador automático de aire con boia e rosca de 1/2" de diámetro, corpo e tapa de latón, para unha presión máxima de traballo de 6 bar e unha temperatura máxima de 110°C. (material) | 2.000 | 6.92 | 13.84 |
| mt38sss120 | Ude | Pirostato de rearme manual. (material) | 1.000 | 70.41 | 70.41 |
| mt38www050 | Ude | Desaugue a sumidoiro, para o drenaxe da válvula de seguridade, composto por 1 m de tubo de aceiro negro de 1/2" e funil desaugadoiro, incluso p/p de accesorios e pezas especiais. (material) | 1.000 | 15.00 | 15.00 |
| mt38www010 | Ude | Material auxiliar para instalacions de calefacción. (material) | 1.000 | 1.68 | 1.68 |
| mt37www010 | Ude | Material auxiliar para instalacións de fontanería. (material) | 1.000 | 1.40 | 1.40 |
| mt38ccg021a | Ude | Posta en marcha do queimador para gas. (material) | 1.000 | 150.00 | 150.00 |
| mo002 | h | Oficial 1ª calefactor. (man de obra) | 3.984 | 15.78 | 62.87 |
| mo094 | h | Axudante calefactor. (man de obra) | 3.984 | 14.62 | 58.25 |
| % | % | Costes directos complementarios | 2 % | 9674.77 | 193.50 |
|  |  | Custos directos |  |  | 9868.27 |
