# Conxunto de 2 caldeiras en cascada

- Propiedade do arquivo: CYPE INGENIEROS, S.A.
- Formato: FIEBDC-3/2002
- Divisa: EUR
- Custos indirectos: 3.00 %
- Gastos xerais: 13.00 %
- Beneficio industrial: 6.00 %
- IVE: 16.00 %

## I Instalacións

### IC Calefacción, climatización y A.Q.S.

#### ICG Caldeiras a gas

**ICG243** Ude Conxunto de 2 caldeiras en cascada, sendo cada unha delas unha caldeira mural, de condensación, con intercambiador de tubos de aluminio aleteados con tecnoloxía ALU-Plus e queimador modulante de gas natural, para calefacción, potencia útil modulante de 10,4 a 45 kW, peso 48 kg, dimensións 695x520x465 mm, modelo Logamax Plus GB162-45 "BUDERUS", con cadro de mando para o control da temperatura ambiental, modelo RC35, módulo para a secuencia de 4 caldeiras en cascada, modelo MCM 10, con sonda exterior, modelo FA.
Subministración e instalación de conxunto de 2 caldeiras en cascada, sendo cada unha delas unha caldeira mural, de condensación, con intercambiador de tubos de aluminio aleteados con tecnoloxía ALU-Plus e queimador modulante de gas natural, para calefacción, potencia útil modulante de 10,4 a 45 kW, peso 48 kg, dimensións 695x520x465 mm, modelo Logamax Plus GB162-45 "BUDERUS", con cadro de mando para o control da temperatura ambiental, modelo RC35, módulo para a secuencia de 4 caldeiras en cascada, modelo MCM 10, con sonda exterior, modelo FA. Ata válvula de seguridade, purgadores e desaugue a sumidoiro para o baleirado da caldeira e a drenaxe da válvula de seguridade, sen incluír o conduto para evacuación dos produtos da combustión que enlaza as caldeiras coa cheminea. Totalmente montado, conectado e posto en marcha por a empresa instaladora para a comprobación do seu correcto funcionamento.
Inclúe: Replanteo mediante plantilla. Presentación dos elementos. Montaxe da caldeira e os seus accesorios. Conexionado coas redes de condución de auga, de gas, de salubridade e eléctrica, e co conduto de evacuación dos produtos da combustión. Posta en marcha.
Criterio de medición de proxecto: Número de unidades previstas, segundo documentación gráfica de Proxecto.
Criterio de medición de obra: Medirase o número de unidades realmente executadas segundo especificacións do Proxecto.

| Código | Ud | Descrición | Rendemento | Prezo | Importe |
|---|---|---|---|---|---|
| mt38cbu070a | Ude | Caldeira mural, de condensación, con intercambiador de tubos de aluminio aleteados con tecnoloxía ALU-Plus e queimador modulante de gas natural, para calefacción, potencia útil modulante de 10,4 a 45 kW, peso 48 kg, dimensións 695x520x465 mm, modelo Logamax Plus GB162-45 "BUDERUS". (material) | 2.000 | 3700.00 | 7400.00 |
| mt38cbu500a | Ude | Cadro de mando para o control da temperatura ambiental, modelo RC35 "BUDERUS", regulación de ata 4 circuítos, 1 directo e 3 con válvulas misturadoras, regulación da temperatura con funcionamento nocturno, programación diaria e semanal, programación de A.Q.S. (material) | 1.000 | 237.00 | 237.00 |
| mt38cbu701a | Ude | Módulo para a secuencia de 4 caldeiras, con regulación EMS, en cascada, modelo MCM 10 "BUDERUS". (material) | 1.000 | 525.00 | 525.00 |
| mt38cbu535a | Ude | Sonda de temperatura exterior, modelo FA "BUDERUS". (material) | 1.000 | 15.00 | 15.00 |
| mt35cun020a | m | Cable unipolar ES07Z1-K (AS), non propagador da chama, con conductor multifilar de cobre clase 5 (-K) de 1,5 mm² de sección, con illamento de composto termoplástico a base de poliolefina ceibe de halóxenos con baixa emisión de fumes e gases corrosivos (Z1), sendo a súa tensión asignada de 450/750 V. Segundo UNE 211025. (material) | 30.000 | 0.41 | 12.30 |
| mt35aia010a | m | Tubo curvable de PVC, corrugado, de cor negra, de 16 mm de diámetro nominal, para canalización empotrada en obra de fábrica (paredes e teitos). Resistencia á compresión 320 N, resistencia ó impacto 1 xulio, temperatura de traballo -5°C ata 60°C, con grao de protección IP 545 segundo UNE 20324, non propagador da chama. Segundo UNE-EN 61386-1 e UNE-EN 61386-22. (material) | 10.000 | 0.26 | 2.60 |
| mt37svs010a | Ude | Válvula de seguridade, de latón, con rosca de 1/2" de diámetro, tarada a 3 bar de presión. (material) | 1.000 | 4.42 | 4.42 |
| mt37sgl020d | Ude | Purgador automático de aire con boia e rosca de 1/2" de diámetro, corpo e tapa de latón, para unha presión máxima de traballo de 6 bar e unha temperatura máxima de 110°C. (material) | 2.000 | 6.92 | 13.84 |
| mt38www050 | Ude | Desaugue a sumidoiro, para o drenaxe da válvula de seguridade, composto por 1 m de tubo de aceiro negro de 1/2" e funil desaugadoiro, incluso p/p de accesorios e pezas especiais. (material) | 1.000 | 15.00 | 15.00 |
| mt38www010 | Ude | Material auxiliar para instalacions de calefacción. (material) | 1.000 | 1.68 | 1.68 |
| mt37www010 | Ude | Material auxiliar para instalacións de fontanería. (material) | 1.000 | 1.40 | 1.40 |
| mo002 | h | Oficial 1ª calefactor. (man de obra) | 3.984 | 15.78 | 62.87 |
| mo094 | h | Axudante calefactor. (man de obra) | 3.984 | 14.62 | 58.25 |
| % | % | Costes directos complementarios | 2 % | 8349.36 | 166.99 |
|  |  | Custos directos |  |  | 8516.35 |
