# Unidade de tratamento de aire, para colocación en falso teito, Hydronic CTB2-H 15/FG2 "CIAT", con válvula "HIDROFIVE"

- Propiedade do arquivo: CYPE INGENIEROS, S.A.
- Formato: FIEBDC-3/2002
- Divisa: EUR
- Custos indirectos: 3.00 %
- Gastos xerais: 13.00 %
- Beneficio industrial: 6.00 %
- IVE: 16.00 %

## I Instalacións

### IC Calefacción, climatización y A.Q.S.

#### ICT Unidades de tratamento de aire (climatizadoras)

**ICT030** Ude Unidade de tratamento de aire, para colocación en falso teito, Hydronic CTB2-H 15/FG2 "CIAT", con válvula "HIDROFIVE".
Subministración e colocación de unidade de tratamento de aire, para colocación en falso teito, Hydronic CTB2-H 15/FG2 "CIAT", con batería de auga quente de cobre/aluminio de 2 filas, de baixa altura (380 mm), carrocería exterior pintada en verde (RAL 5018) e gris (RAL 7024), panel sándwich con illamiento de lá de roca M0 de 25 mm de espesor, ventilador centrífugo de acoplamento directo monofásico de 230 V, filtro gravimétrico plisado G4 con tratamento antimicrobiano; con válvula de tres vías con bypass (4 vías), modelo VMP469.10-1 "HIDROFIVE", con actuador STA71HDF; incluso conexións e montaxe. Totalmente montada, conexionada e posta en marcha pola empresa instaladora para a comprobación do seu correcto funcionamento.
Inclúe: Replanteo da unidade. Colocación e fixación da unidade. Conexionado coas redes de condución de auga, eléctrica, de recollida de condensados, e de condutos. Posta en marcha.
Criterio de medición de proxecto: Número de unidades previstas, segundo documentación gráfica de Proxecto.
Criterio de medición de obra: Medirase o número de unidades realmente executadas segundo especificacións do Proxecto.

| Código | Ud | Descrición | Rendemento | Prezo | Importe |
|---|---|---|---|---|---|
| mt42ctc010b | Ude | Unidade de tratamento de aire, para colocación en falso teito, Hydronic CTB2-H 15/FG2 "CIAT", con batería de auga quente de cobre/aluminio de 2 filas, de baixa altura (380 mm), carrocería exterior pintada en verde (RAL 5018) e gris (RAL 7024), panel sándwich con illamiento de lá de roca M0 de 25 mm de espesor, ventilador centrífugo de acoplamento directo monofásico de 230 V, filtro gravimétrico plisado G4 con tratamento antimicrobiano. (material) | 1.000 | 1164.80 | 1164.80 |
| mt42vsi010dg | Ude | Válvula de tres vías con bypass (4 vías), modelo VMP469.10-1 "HIDROFIVE", con actuador STA71HDF; incluso conexións e montaxe. (material) | 1.000 | 100.00 | 100.00 |
| mo003 | h | Oficial 1ª instalador de climatización. (man de obra) | 3.896 | 15.78 | 61.48 |
| mo095 | h | Axudante instalador de climatización. (man de obra) | 3.896 | 14.62 | 56.96 |
| % | % | Costes directos complementarios | 2 % | 1383.24 | 27.66 |
|  |  | Custos directos |  |  | 1410.90 |
