# Equipo de refrixeración

- Propiedade do arquivo: CYPE INGENIEROS, S.A.
- Formato: FIEBDC-3/2002
- Divisa: EUR
- Custos indirectos: 3.00 %
- Gastos xerais: 13.00 %
- Beneficio industrial: 6.00 %
- IVE: 16.00 %

## I Instalacións

### IC Calefacción, climatización y A.Q.S.

#### ICV Unidades centralizadas de climatización

**ICV020** Ude Equipo de refrixeración, aire-auga, modelo Hidropack RWEB-90 "CIAT", potencia frigorífica nominal de 19,5 kW (temperatura de entrada do aire: 35°C; temperatura de saída da auga: 7°C, salto térmico: 5°C), con grupo hidráulico (vaso de expansión de 12 l, presión nominal dispoñible de 102 kPa) e depósito de inercia de 100 l, con refrixerante R-410A, para instalación en exterior.
Subministración e instalación en exterior de equipo de refrixeración, aire-auga, modelo Hidropack RWEB-90 "CIAT", potencia frigorífica nominal de 19,5 kW (temperatura de entrada do aire: 35°C; temperatura de saída da auga: 7°C, salto térmico: 5°C), con grupo hidráulico (vaso de expansión de 12 l, presión nominal dispoñible de 102 kPa) e depósito de inercia de 100 l, caudal de auga nominal de 3,4 m³/h, caudal de aire nominal de 10000 m³/h e potencia sonora de 73,8 dBA; con interruptor de caudal, filtro, termomanómetros, válvula de seguridade tarada a 4 bar e purgador automático de aire; incluso transporte ata pé de obra sobre camión, con refrixerante R-410A. Totalmente montada, conexionada e posta en marcha pola empresa instaladora para a comprobación do seu correcto funcionamento.
Inclúe: Replanteo da unidade. Colocación e fixación da unidade e os seus accesorios. Conexionado coas redes de condución de auga, eléctrica e de recollida de condensados. Posta en marcha.
Criterio de medición de proxecto: Número de unidades previstas, segundo documentación gráfica de Proxecto.
Criterio de medición de obra: Medirase o número de unidades realmente executadas segundo especificacións do Proxecto.

| Código | Ud | Descrición | Rendemento | Prezo | Importe |
|---|---|---|---|---|---|
| mt42bcc120ra | Ude | Equipo de refrixeración, aire-auga, modelo Hidropack RWEB-90 "CIAT", potencia frigorífica nominal de 19,5 kW (temperatura de entrada do aire: 35°C; temperatura de saída da auga: 7°C, salto térmico: 5°C), con grupo hidráulico (vaso de expansión de 12 l, presión nominal dispoñible de 102 kPa) e depósito de inercia de 100 l, caudal de auga nominal de 3,4 m³/h, caudal de aire nominal de 10000 m³/h e potencia sonora de 73,8 dBA; con interruptor de caudal, filtro, termomanómetros, válvula de seguridade tarada a 4 bar e purgador automático de aire; incluso transporte ata pé de obra sobre camión. (material) | 1.000 | 6841.12 | 6841.12 |
| mt37www050e | Ude | Manguito antivibración, de goma, con rosca de 1 1/4", para unha presión máxima de traballo de 10 bar. (material) | 2.000 | 18.92 | 37.84 |
| mo003 | h | Oficial 1ª instalador de climatización. (man de obra) | 8.766 | 15.78 | 138.33 |
| mo095 | h | Axudante instalador de climatización. (man de obra) | 8.766 | 14.62 | 128.16 |
| % | % | Costes directos complementarios | 2 % | 7145.45 | 142.91 |
|  |  | Custos directos |  |  | 7288.36 |
