# Unidade exterior de aire acondicionado

- Propiedade do arquivo: CYPE INGENIEROS, S.A.
- Formato: FIEBDC-3/2002
- Divisa: EUR
- Custos indirectos: 3.00 %
- Gastos xerais: 13.00 %
- Beneficio industrial: 6.00 %
- IVE: 16.00 %

## I Instalacións

### IC Calefacción, climatización y A.Q.S.

#### ICW Sistema VRF (Mitsubishi Heavy Industries)

**ICW350** Ude Unidade exterior de aire acondicionado, sistema aire-aire multi-split KX6 con caudal variable de refrixerante, bomba de calor, para gas R-410A, alimentación trifásica (400V/50Hz), modelo FDC 400 KXE6 "MITSUBISHI HEAVY INDUSTRIES", potencia frigorífica nominal 40 kW, potencia calorífica nominal 45 kW.
Subministración e instalación de unidade exterior de aire acondicionado, sistema aire-aire multi-split KX6 con caudal variable de refrixerante, bomba de calor, para gas R-410A, alimentación trifásica (400V/50Hz), modelo FDC 400 KXE6 "MITSUBISHI HEAVY INDUSTRIES", potencia frigorífica nominal 40 kW (temperatura de bulbo seco do aire exterior 35°C, temperatura de bulbo húmido do aire interior 19°C), potencia calorífica nominal 45 kW (temperatura de bulbo seco do aire exterior 7°C, temperatura de bulbo seco do aire interior 20°C), de 1690x1350x720 mm, 317 kg, nivel sonoro 59,5 dBA, caudal de aire 15000 m³/h, rango de capacidade conectable entre o 50 e o 200%, con dous compresores Inverter 2D Scroll, válvula de expansión electrónica e dous ventiladores axiais. Ata elementos antivibratorios e soportes de apoio. Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42mhi320a | Ude | Unidade exterior de aire acondicionado, sistema aire-aire multi-split KX6 con caudal variable de refrixerante, bomba de calor, para gas R-410A, alimentación trifásica (400V/50Hz), modelo FDC 400 KXE6 "MITSUBISHI HEAVY INDUSTRIES", potencia frigorífica nominal 40 kW (temperatura de bulbo seco do aire exterior 35°C, temperatura de bulbo húmido do aire interior 19°C), potencia calorífica nominal 45 kW (temperatura de bulbo seco do aire exterior 7°C, temperatura de bulbo seco do aire interior 20°C), de 1690x1350x720 mm, 317 kg, nivel sonoro 59,5 dBA, caudal de aire 15000 m³/h, rango de capacidade conectable entre o 50 e o 200%, con dous compresores Inverter 2D Scroll, válvula de expansión electrónica e dous ventiladores axiais. (material) | 1.000 | 15030.00 | 15030.00 |
| mo003 | h | Oficial 1ª instalador de climatización. (man de obra) | 0.976 | 15.78 | 15.40 |
| mo095 | h | Axudante instalador de climatización. (man de obra) | 0.976 | 14.62 | 14.27 |
| % | % | Costes directos complementarios | 2 % | 15059.67 | 301.19 |
|  |  | Custos directos |  |  | 15360.86 |
