# Unidade exterior de aire acondicionado para sistema Mini VRV-III (Volume de Refrixerante Variable)

- Propiedade do arquivo: CYPE INGENIEROS, S.A.
- Formato: FIEBDC-3/2002
- Divisa: EUR
- Custos indirectos: 3.00 %
- Gastos xerais: 13.00 %
- Beneficio industrial: 6.00 %
- IVE: 16.00 %

## I Instalacións

### IC Calefacción, climatización y A.Q.S.

#### ICY Sistema VRV (Daikin)

**ICY252** Ude Unidade exterior de aire acondicionado para sistema Mini VRV-III (Volume de Refrixerante Variable), bomba de calor, para gas R-410A, alimentación monofásica (230V/50Hz), modelo RXYSQ4P8 "DAIKIN", potencia frigorífica nominal 11,2 kW, potencia calorífica nominal 12,5 kW.
Subministración e instalación de unidade exterior de aire acondicionado para sistema Mini VRV-III (Volume de Refrixerante Variable), bomba de calor, para gas R-410A, alimentación monofásica (230V/50Hz), modelo RXYSQ4P8 "DAIKIN", potencia frigorífica nominal 11,2 kW (temperatura de bulbo húmido do aire interior 19°C, temperatura de bulbo seco do aire exterior 35°C), rango de funcionamento de temperatura de bulbo seco do aire exterior en refrixeración desde -5 ata 46°C, potencia calorífica nominal 12,5 kW (temperatura de bulbo seco do aire interior 20°C, temperatura de bulbo seco do aire exterior 7°C), rango de funcionamento de temperatura de bulbo seco do aire exterior en calefacción desde -15 ata 15,5°C, conectabilidade de ata 6 unidades interiores cun porcentaxe de capacidade mínimo do 50% e máximo do 130%, control mediante microprocesador, compresor scroll herméticamente selado, con control Inverter, 1345x900x320 mm, peso 125 kg, presión sonora 50 dBA, caudal de aire 106 m³/min, lonxitud total máxima de tubaxe frigorífica 306 m, lonxitud máxima entre unidade exterior e unidade interior máis alonxada 150 m (175 m equivalentes), diferenza máxima de altura de instalación 50 m se a unidade exterior atópase por riba das unidades interiores e 40 m se se atopa por debaixo, lonxitud máxima entre o primer kit de ramificación (unión Refnet) de tubaxe refrixerante e unidade interior máis afastada 40 m, bloque de terminais F1-F2 para cable de 2 fíos de transmisión e control (bus D-III Net), tratamento anticorrosivo especial do intercambiador de calor, función de recuperación de refrixerante, carga automática adicional de refrixerante, proba automática de funcionamento e axuste de limitación de consumo de enerxía (función I-Demand). Ata elementos antivibratorios e soportes de apoio. Totalmente montada, conectada e posta en marcha pola empresa instaladora para a comprobación do seu correcto funcionamento.
Inclúe: Replanteo da unidade. Instalación da unidade. Conexionado do equipo ás liñas frigoríficas. Conexionado do equipo á rede eléctrica. Conexionado do equipo á rede de desaugue. Posta en marcha.
Criterio de medición de proxecto: Número de unidades previstas, segundo documentación gráfica de Proxecto.
Criterio de medición de obra: Medirase o número de unidades realmente executadas segundo especificacións do Proxecto.

| Código | Ud | Descrición | Rendemento | Prezo | Importe |
|---|---|---|---|---|---|
| mt42dai010a | Ude | Unidade exterior de aire acondicionado para sistema Mini VRV-III (Volume de Refrixerante Variable), bomba de calor, para gas R-410A, alimentación monofásica (230V/50Hz), modelo RXYSQ4P8 "DAIKIN", potencia frigorífica nominal 11,2 kW (temperatura de bulbo húmido do aire interior 19°C, temperatura de bulbo seco do aire exterior 35°C), rango de funcionamento de temperatura de bulbo seco do aire exterior en refrixeración desde -5 ata 46°C, potencia calorífica nominal 12,5 kW (temperatura de bulbo seco do aire interior 20°C, temperatura de bulbo seco do aire exterior 7°C), rango de funcionamento de temperatura de bulbo seco do aire exterior en calefacción desde -15 ata 15,5°C, conectabilidade de ata 6 unidades interiores cun porcentaxe de capacidade mínimo do 50% e máximo do 130%, control mediante microprocesador, compresor scroll herméticamente selado, con control Inverter, 1345x900x320 mm, peso 125 kg, presión sonora 50 dBA, caudal de aire 106 m³/min, lonxitud total máxima de tubaxe frigorífica 306 m, lonxitud máxima entre unidade exterior e unidade interior máis alonxada 150 m (175 m equivalentes), diferenza máxima de altura de instalación 50 m se a unidade exterior atópase por riba das unidades interiores e 40 m se se atopa por debaixo, lonxitud máxima entre o primer kit de ramificación (unión Refnet) de tubaxe refrixerante e unidade interior máis afastada 40 m, bloque de terminais F1-F2 para cable de 2 fíos de transmisión e control (bus D-III Net), tratamento anticorrosivo especial do intercambiador de calor, función de recuperación de refrixerante, carga automática adicional de refrixerante, proba automática de funcionamento e axuste de limitación de consumo de enerxía (función I-Demand). (material) | 1.000 | 6444.00 | 6444.00 |
| mo003 | h | Oficial 1ª instalador de climatización. (man de obra) | 0.976 | 15.78 | 15.40 |
| mo095 | h | Axudante instalador de climatización. (man de obra) | 0.976 | 14.62 | 14.27 |
| % | % | Costes directos complementarios | 2 % | 6473.67 | 129.47 |
|  |  | Custos directos |  |  | 6603.14 |
