# Unidade exterior de aire acondicionado de condensación por auga (aplicación con enerxía xeotérmica) para sistema VRV-WIII (Volume de Refrixerante Variable

- Propiedade do arquivo: CYPE INGENIEROS, S.A.
- Formato: FIEBDC-3/2002
- Divisa: EUR
- Custos indirectos: 3.00 %
- Gastos xerais: 13.00 %
- Beneficio industrial: 6.00 %
- IVE: 16.00 %

## I Instalacións

### IC Calefacción, climatización y A.Q.S.

#### ICY Sistema VRV (Daikin)

**ICY258** Ude Unidade exterior de aire acondicionado de condensación por auga (aplicación con enerxía xeotérmica) para sistema VRV-WIII (Volume de Refrixerante Variable, condensado por auga), bomba de calor, montaxe en interior, para gas R-410A, alimentación trifásica 400V/50Hz, modelo RWEYQ8PR "DAIKIN", potencia frigorífica nominal 22,4 kW, potencia calorífica nominal 25 kW.
Subministración e instalación de unidade exterior de aire acondicionado de condensación por auga (aplicación con enerxía xeotérmica) para sistema VRV-WIII (Volume de Refrixerante Variable, condensado por auga), bomba de calor, montaxe en interior, para gas R-410A, alimentación trifásica 400V/50Hz, modelo RWEYQ8PR "DAIKIN", potencia frigorífica nominal 22,4 kW (temperatura de bulbo húmido do aire interior 19°C, temperatura de entrada da agua 30°C), rango de funcionamento de temperatura de bulbo seco do aire exterior en refrixeración desde -10 ata 45°C, potencia calorífica nominal 25 kW (temperatura de bulbo seco do aire interior 20°C, temperatura de entrada da agua 20°C), rango de funcionamento de temperatura de bulbo seco do aire exterior en calefacción desde -10 ata 45°C, conectabilidade de ata 13 unidades interiores cun porcentaxe de capacidade mínimo do 50% e máximo do 130%, control mediante microprocesador, compresor scroll herméticamente selado, con control Inverter, 1000x780x550 mm, peso 149 kg, lonxitud total máxima de tubaxe frigorífica 300 m, lonxitud máxima entre unidade exterior e unidade interior máis alonxada 120 m (140 m equivalentes), diferenza máxima de altura de instalación 50 m se a unidade exterior atópase por riba das unidades interiores e 40 m se se atopa por debaixo, lonxitud máxima entre o primer kit de ramificación (unión Refnet) de tubaxe refrixerante e unidade interior máis afastada 40 m (a lonxitude máxima desde a primeira ramificación pode ser de ata 90 m, se a diferenza entre a lonxitude ata a unidade interior máis próxima e a máis afastada é menor de 40 m), bloque de terminais F1-F2 para cable de 2 fíos de transmisión e control (bus D-III Net), función de recuperación de refrixerante, carga automática adicional de refrixerante, proba automática de funcionamento e axuste de limitación de consumo de enerxía (función I-Demand). Ata elementos antivibratorios e soportes de apoio. Totalmente montada, conectada e posta en marcha pola empresa instaladora para a comprobación do seu correcto funcionamento.
Inclúe: Replanteo da unidade. Instalación da unidade. Conexionado do equipo ás liñas frigoríficas. Conexionado á rede de conducción de auga. Conexionado do equipo á rede eléctrica. Conexionado do equipo á rede de desaugue. Posta en marcha.
Criterio de medición de proxecto: Número de unidades previstas, segundo documentación gráfica de Proxecto.
Criterio de medición de obra: Medirase o número de unidades realmente executadas segundo especificacións do Proxecto.

| Código | Ud | Descrición | Rendemento | Prezo | Importe |
|---|---|---|---|---|---|
| mt42dai061a | Ude | Unidade exterior de aire acondicionado de condensación por auga (aplicación con enerxía xeotérmica) para sistema VRV-WIII (Volume de Refrixerante Variable, condensado por auga), bomba de calor, montaxe en interior, para gas R-410A, alimentación trifásica 400V/50Hz, modelo RWEYQ8PR "DAIKIN", potencia frigorífica nominal 22,4 kW (temperatura de bulbo húmido do aire interior 19°C, temperatura de entrada da agua 30°C), rango de funcionamento de temperatura de bulbo seco do aire exterior en refrixeración desde -10 ata 45°C, potencia calorífica nominal 25 kW (temperatura de bulbo seco do aire interior 20°C, temperatura de entrada da agua 20°C), rango de funcionamento de temperatura de bulbo seco do aire exterior en calefacción desde -10 ata 45°C, conectabilidade de ata 13 unidades interiores cun porcentaxe de capacidade mínimo do 50% e máximo do 130%, control mediante microprocesador, compresor scroll herméticamente selado, con control Inverter, 1000x780x550 mm, peso 149 kg, lonxitud total máxima de tubaxe frigorífica 300 m, lonxitud máxima entre unidade exterior e unidade interior máis alonxada 120 m (140 m equivalentes), diferenza máxima de altura de instalación 50 m se a unidade exterior atópase por riba das unidades interiores e 40 m se se atopa por debaixo, lonxitud máxima entre o primer kit de ramificación (unión Refnet) de tubaxe refrixerante e unidade interior máis afastada 40 m (a lonxitude máxima desde a primeira ramificación pode ser de ata 90 m, se a diferenza entre a lonxitude ata a unidade interior máis próxima e a máis afastada é menor de 40 m), bloque de terminais F1-F2 para cable de 2 fíos de transmisión e control (bus D-III Net), función de recuperación de refrixerante, carga automática adicional de refrixerante, proba automática de funcionamento e axuste de limitación de consumo de enerxía (función I-Demand). (material) | 1.000 | 14453.00 | 14453.00 |
| mt42dai612 | Ude | Filtro para a tubería de entrada de auga da unidade exterior de condensación por auga, modelo BWU26A20 "DAIKIN". (material) | 1.000 | 375.00 | 375.00 |
| mo003 | h | Oficial 1ª instalador de climatización. (man de obra) | 0.976 | 15.78 | 15.40 |
| mo095 | h | Axudante instalador de climatización. (man de obra) | 0.976 | 14.62 | 14.27 |
| % | % | Costes directos complementarios | 2 % | 14857.67 | 297.15 |
|  |  | Custos directos |  |  | 15154.82 |
